# Altes Landratsamt Erding
Angebotsaufforderung (GAEB DA XML 3.3, DA83)
Projekt: 523 LAED Erding
Währung: EUR
Erstellt mit: CaliforniaX by G&W Software AG, CaliforniaX V25.1.01, 03.04.2026

## G 11.01 Putz Maler Fas. Neubau
Datum: 03.04.2026

*Hinweis*
VORBEMERKUNGEN

Es gilt für alle Gewerke VOB Teil C

*Hinweis*
I.  ALLGEMEINE ANGABEN

*Hinweis*
1.  Baubeschreibung

Umbau und Erweiterung (Neubau) des „Alten Landratsamtes“ in Erding auf einem innerstädtischen Grundstück in Erding, Gemarkung Erding.
Der Gebäudekomplex liegt auf den Grundstücken mit den Flurnummern 97
und 97/1.

Das 1781/1782 erbaute Palais des Freiherren Joseph von Widmann (Vordergebäude) ist Teil einer geschlossenen Häuserzeile an der Langen Zeile und wurde als zweigeschossiger Walmdachbau mit Giebelgauben und einer klassizistischen Fassade errichtet. Es ist teilweise unterkellert.
Zum Gebäude gehört weiterhin ein zentraler Hof und der ebenfalls historische zweigeschossige Südflügel.

Das Ensemble steht als eingetragenes Einzeldenkmal unter Denkmalschutz.
Rückwärtig wird ein L-förmiger Neubau errichtet, sodass ein Karree mit vierseitiger Bebauung und einem Innenhof entsteht, das durch einen Zugang im Osten (Neubau) über die Roßmayrgasse 13 und einem Zugang im Westen (Altbau) über die Lange Zeile 10 erschlossen wird.

Der L-förmige Neubau wird mit Kellergeschoss, Erd- und 1. und 2.
Obergeschoss sowie einem Dachgeschoss (Laternengeschoss) errichtet.
Die Anbindung an den Bestand erfolgt über ein Foyer, das
eingeschossigen mit Flachdach ausgeführt wird.

Der Gesamtbaukörper hat nordseitig eine Länge von ca. 53,51m, (historisches Gebäude ca. 17,28m) und südseitig eine Länge von 54,57m (historisches Gebäude ca. 39,86m). In der Breite ist das historische Gebäude ostseitig ca. 27,70m breit und westseitig ca.29,28 m breit.

*Hinweis*
2.  Leistungsbeschreibung Grundsätzliches

2.1  Sicherheits- und Gesundheitsschutz

2.1.1.  Rechtsnormen

Es gelten die aktuellen gesetzlichen Vorschriften, sowie die jeweils gültige Fassung der Verordnung über Sicherheit und Gesundheitsschutz auf Baustellen (BaustellV), Arbeitsschutzgesetz (ArbSchG), DGUV Vorschriften, PSA-Benutzungsverordnung.

2.1.2  Sicherheits- und Gesundheitskoordinator des AG

Für das Bauvorhaben ist ein Sicherheits- und Gesundheitskoordinator (SiGeKo) nach BaustellV bestellt. Hinweise und Vorgaben des Koordinators sind zu beachten und unverzüglich umzusetzen.

Die Abstellung der vom Koordinator festgestellten Mängel sind der Bauüberwachung des AG und dem Koordinator schriftlich anzuzeigen.

Formulare wie Unterweisungen, Mitarbeiter- und Werkzeuglisten sind auf Anforderung des SiGeKo auszufüllen und vorzulegen.

Bei Gefahr in Verzug hat der SiGeKo ein unmittelbares Weisungsrecht gegenüber den Beteiligten.

2.1.3  Fachkraft und Maßnahmen des AN

Vor Beginn der Arbeiten hat jeder Auftragnehmer (gilt auch für Nachunternehmer) dem Auftraggeber unaufgefordert die Fachkraft des AN für Arbeitssicherheit sowie die vorgesehenen Maßnahmen zur Sicherheit und zum Gesundheitsschutz seiner auf der Baustelle Beschäftigten bekannt zu geben. Dies kann in Form einer Dokumentation entsprechend § 6 ArbSchG geschehen.

2.1.5  Gefährdungsanalyse des AN

Vor Aufnahme der Arbeiten ist die gemäß § 5 ArbSchG für das Bauvorhaben zu erstellende Gefährdungsanalyse der Bauüberwachung des AG und dem Koordinator nach BaustellV vorzulegen.

2.1.6  Verstoß

Personen, die gegen Arbeitsschutz- und Unfallverhütungsvorschriften verstoßen oder den Anweisungen des Auftraggebers bzw. den Hinweisen des Koordinators nicht Folge leisten, sind abzuberufen und zu ersetzen.

A2.1.7  Alkohol-, Rauch- und Drogenverbot

Auf der Baustelle herrscht innerhalb der Einfriedung grundsätzlich Alkohol-, Rauch- und Drogenverbot. Der AN hat Personen, bei denen der begründete Verdacht auf Alkohol- und Drogeneinfluss besteht, unverzüglich von der Baustelle zu entfernen. Der AG behält sich vor, solchen Personen dauerhaft Baustellenverbot zu erteilen.

2.2  Immissionsschutz

2.2.1  Baulärm

Die Baumaßnahme befindet sich in einem Wohngebiet. Für den Schutz gegen Baulärm gelten außer den Anforderungen des BImSchG, die Allgemeinen Verwaltungsvorschrift gegen Baulärm - Geräuschimmission - und die zusätzlichen landesrechtlichen Vorschriften. Folgende Immissionsrichtwerte sind nach dem Merkblatt zum Schutz gegen Baulärm ( www.muenchen.de/laerm.) einzuhalten:
Tagsüber, Werktage außerhalb der Ruhezeiten 8.00 - 20.00 Uhr: 55 dB (A)
Tagsüber, Werktage innerhalb der Ruhezeiten 6.00 - 8.00 Uhr: 50 dB (A)
Nachts 20.00 - 6.00 Uhr: < 40 dB (A)

2.2.2  Staubschutz

Die Staubentwicklung außerhalb und innerhalb der Gebäude muss durch geeignete Maßnahmen auf ein Minimum beschränkt werden.

Zur Einhaltung der Feinstaubgrenzwerte und Verbesserung der Luftqualität müssen die einzusetzenden Maschinen die Emmisionsanforderungen, Vorgaben und Grenzwerte der Bayrischen Luftreinhalteverordnung - BayLuft erfüllen und einhalten.

2.3  Arbeitszeit

Die Arbeitszeit richtet sich nach den Bestimmungen des Arbeitszeitgesetzes.

Soweit behördliche Ausnahmegenehmigungen eingeholt werden, hat der AN diese dem AG vorzulegen.

Die Rahmenarbeitszeiten sind werktags Montag - Samstag, 7:00 - 20:00 Uhr. Ganztägig an Sonntagen und gesetzlichen Feiertagen im Bundesland Bayern sowie werktags in der Zeit von 20:00 - 7:00 Uhr sind Bauarbeiten nicht erlaubt.

2.4 Bauwesenversicherung

Der Auftraggeber schließt eine projektbezogene Bauwesensversicherung ab.

Die entsprechenden anteiligen Kosten werden im Rahmen der Abrechnungen in Abzug gebracht. Die entsprechenden Kosten sind in die Einheitspreise einzurechnen.

Unabhängig davon hat der Auftragnehmer vor Auftragserteilung den Nachweis über eine bestehende und angemessene Bauhaftpflichtversicherung vorzulegen.

2.5  Informationen an Dritte

Die Durchführung von Besichtigungen, die Gestattung der Einsichtnahme in technische Unterlagen (Beschreibungen, Pläne, Zeichnungen, Bilder, Berichte usw.) und die Erteilung von Auskünften über diesen Vertrag, über das Bauwerk und die bereits installierten Einrichtungen bedürfen der ausdrücklichen Zustimmung des AG.

2.6  Materialökologie

2.6.1  Verstöße

Es wird eindringlich auf die Einhaltung aller nachfolgenden städtischen und gesetzlichen Vorgaben zur Materialökologie hingewiesen. Sollten Verstöße festgestellt werden, sind alle vertragswidrig verbauten Stoffe und Materialien oder verwendete Reinigungsmittel auf Kosten des AN zu entfernen und mit zugelassenen Produkten zu ersetzen. Kontrollen erfolgen durch den AG und dessen Erfüllungsgehilfen, die Bauleitungen vor Ort und den SiGeKo.

2.6.2  Allgemeine Anforderungen

Es gilt grundsätzlich für alle materialökologischen Anforderungen:

2.6.2.1:  Nachweise

Die geforderte Qualität der Baustoffe und Bauprodukte ist rechtzeitig vor Ausführung bzw. Bestellung durch Produkt-, Sicherheitsdatenblätter oder sonstige geeignete Nachweise zu belegen. Die Verantwortung der Produkteinhaltung liegt allein beim AN.

Nachweise wie Sicherheitsdatenblätter, Umweltzeichen-Zertifikate, Datenblätter oder Emissionsprüfberichte müssen aktuell sein. Bei Umweltzeichen gilt die jeweils aktuellste Version. Ist die Gültigkeitsfrist z.B. einer zugrundeliegenden "Blauer Engel"-Version abgelaufen, werden die Zertifikate vom Baureferat nicht akzeptiert. Im Fall der Überschneidung von zwei Versionen (Übergangsfrist) ist möglichst die aktuellste Version vorzulegen.

2.6.2.2  Produktänderungen

Notwendige Produktänderungen während der Ausführung sind unverzüglich mit dem AG abzustimmen, es sind alle vorgenannten Nachweise neu vorzulegen und neu von der Projektleitung freizugeben.

2.6.2.3  Originalgebinde auf der Baustelle:

Es sind alle Produkte auf der Baustelle im Originalgebinde zu verwenden, eine Anlieferung bereits vorgemischter Produkte in Fremd oder Neutralgebinden ist untersagt.

2.6.3  Feinstaub, Gesundheitsgefährlicher Staub

Das "Merkblatt zur Staubminderung bei Baustellen" der Regierung von Oberbayern ist zu beachten.

Die Staubentwicklung ist, so weit technisch möglich, zu vermeiden.

Bei Maschineneinsatz sind, sofern in der Position nicht anders gefordert, staubarme, abgestimmte Bearbeitungssysteme (Maschine und Mobilentstauber) zu verwenden, die den allgemeinen Staubgrenzwert von 1,25 mg/m³ für die alveolengängige (A-) Fraktion sowie 10 mg/m³ für die einatembare (E-) Fraktion einhalten.

Die BG BAU führt Positivlisten staubarmer Bearbeitungssysteme und staubarmer Produkte.

Werden gesundheitsgefährliche mineralische Stäube oder andere Gefahrstoffe freigesetzt, sind die notwendigen Maßnahmen entsprechend der jeweiligen Technischen Regel Gefahrstoffe (TRGS 505, 519, 521, 559, 900 u.a.) und der Gefahrstoffverordnung zu ergreifen.

Beim Bearbeiten von Bestandsbauteilen mit bleiweißhaltigen Anstrichen sind die Handlungsanleitungen der BG BAU zu beachten.

2.6.4.  Stoffe mit besonders besorgniserregenden Eigenschaften

Alle verwendeten Bauprodukte dürfen keine Stoffe mit folgenden Eigenschaften als konstitutionelle Bestandteile (d.h. Stoffe, die im Endprodukt verbleiben und in diesem eine Funktion erfüllen) enthalten:

Stoffe, die unter der Chemikalienverordnung REACH als besonders besorgniserregend identifiziert und in die gemäß REACH Artikel 59 Absatz 1 erstellte Liste (sogenannte „Kandidatenliste“) aufgenommen wurden (SVHC). Es gilt die jeweils aktuelle Fassung der Kandidatenliste.

Stoffe, die in ihrem Sicherheitsdatenblatt mit Eigenschaften gekennzeichnet sind, die zur Aufnahme in die Kandidatenliste führen können (REACH Art. 57).
Dies umfasst folgende Stoffe:

Erwiesenermaßen krebserzeugende, erbgutverändernde oder fortpflanzungsgefährdende Stoffe („KMR-Stoffe“ der Kat. 1A und 1B) und Stoffe, die gemäß den Kriterien der EG-Verordnung 1272/2008 (oder der Richtlinie 67/548/EWG) mit den im Folgenden genannten H-Sätzen bzw. R-Sätzen eingestuft sind als:

karzinogen (krebserzeugend) Kat. Carc. 1A / Carc. 1B
H350: Kann Krebs erzeugen.
H350i: Kann bei Einatmen Krebs erzeugen.

keimzellmutagen (erbgutverändernd) Kat. Muta. 1A / Muta. 1B:
H340: Kann genetische Defekte verursachen.

reproduktionstoxisch (fortpflanzungsgefährdend) Kat. Repr. 1A, Repr. 1B:
H360F, R60: Kann die Fruchtbarkeit beeinträchtigen.
H360D, R61: Kann das Kind im Mutterleib schädigen.
H360FD, R60/61: Kann die Fruchtbarkeit beeinträchtigen.
Kann das Kind im Mutterleib schädigen.
H360Fd, R60/63: Kann die Fruchtbarkeit beeinträchtigen.
Kann vermutlich das Kind im Mutterleib schädigen.
H360Df, R61/62: Kann das Kind im Mutterleib schädigen.
Kann vermutlich die Fruchtbarkeit beeinträchtigen.

Stoffe mit PBT- (persistent, bioakkumulierend und toxisch)
oder vPvB-  (sehr persistent und sehr bioakkumulierend) Eigenschaften.

Für bestimmte Stoffe (z.B. Formaldehyd) gelten besondere Regeln.
Diese sind über die Anforderungen des Blauen Engels bzw. über die in den nachfolgenden Absätzen explizit aufgeführten Anforderungen geregelt.

2.6.5 Biozide

Entfällt

2.6.6.  Polyvinylchlorid (PVC) / Chlorchemische Produkte

Der Einsatz von chlorchemischen Produkten ist ausgeschlossen (z.B. bei Fußbodenbelägen, Fenstern, Türen, Rollladen, Sanitärleitungen, Elektroinstallation, Abdeck-/ Trennfolien, Dichtungsbahnen).

Ausnahmen sind zulässig für Anwendungsbereiche ohne vertretbare Alternativen.

2.6.7  Dämmstoffe aus nachwachsenden Rohstoffen,

die als Flammschutzmittel Borate enthalten, sind über den allgemeinen Stoffausschluss ausgeschlossen.

Im Innenbereich müssen Flachs-, Hanf-, Holzfaser- und Schurwolle-Dämmstoffe mindestens den Anforderungen des Umweltzeichens "Blauer Engel" RAL-UZ 132 oder natureplus Qualitätszeichen RL0100ff und RL030ff entsprechen.

Für Zelluslosedämmstoffe ist zum Nachweis der Boratfreiheit eine zusätzliche Herstellererklärung erforderlich.

2.6.8  Spritz- und Montageschäume

Die Verwendung von Montageschäumen und sonstigen Ortschäumen ist ausgeschlossen.

Dies gilt nicht für die Verwendung bei Wärmedämmverbundsystemen zum Schließen von Fugen zwischen Dämmstoffplatten gemäß den Hersteller-Verarbeitungsrichtlinien.

2.6.9  Dichtungen und Abdichtungen

Zur Vermeidung der Innenraumluftbelastung sind bei den Kleb- und Dichtstoffe in Innenräumen amin- oder oximvernetzende bzw. -haltige Produkte ausgeschlossen.

Es dürfen nur Produkte mit den Umweltzeichen „Emicode“ EC1plus oder RAL-UZ 123 (Blauer Engel) verwendet werden.

Abweichungen, z.B. „Emicode“ EC1, sind in (technisch) begründeten Ausnahmefällen bzw. in Bereichen mit sicherheitsrelevanten bauaufsichtlichen Anforderungen in Abstimmung mit dem AG möglich.

Kann auf lösemittelhaltige Produkte an der Baustelle nicht verzichtet werden, muss bis zum Abklingen der VOC-Emissionen eine ausreichende Ablüftung (ggf. mit mechanischer Lüftung) durch den AN gesichert sein.
Für Flüssigabdichtungen in Innenräumen dürfen nur Produkte mit dem "Emicode" EC1 oder EC1plus verwendet werden.

Als kalt verarbeitete Bitumenbeschichtungen/ bituminöse Voranstriche dürfen nur Produkte mit „Giscode“ BBP 10 verwendet werden.
Dichtungs-/ Dachbahnen und Dampfsperren aus PVC sind ausgeschlossen.

2.6.10  Holz, Holzwerkstoffe

Der Einsatz von Tropenholz bei Bau und Ausstattung ist ausgeschlossen, ausser es handelt sich um nachweislich gezüchtete Hölzer.

Terpenhaltige Holzarten sind zur Minimierung von bicyclischen Terpenen zu vermeiden. In Aufenthaltsräumen sind harzarme Holzarten zu verwenden.

Stark harzhaltige Nadelhölzer -insbesondere Kiefernholz- (z.B. verarbeitet als Fensterprofile, „Seekiefer“-, OSB- u.ä. Platten) dürfen nicht verwendet werden.

Formaldehydhaltige Verleimungen und Beschichtungen: Holzwerkstoffe müssen mindestens den Anforderungen des Umweltzeichens RAL UZ 76 (Blauer Engel, Ausgabe Februar 2016 oder neuer) oder des "natureplus"-Umweltgütesiegels der Gruppe RL0200 (mit etwas anderen Prüfbedingungen) entsprechen.

Bei akustisch wirksamen (gelochten) Platten ist für das fertige Endprodukt (gelochte Platte mit oder ohne Beschichtung) vom AN ein Prüfbericht einer Prüfkammer-Messung vorzulegen (s.u.).

Bei konstruktiven Holzbauteilen (z.B. Brettschichtholz) sind ausschließlich formaldehydfrei verleimte Produkte erlaubt oder es ist auf alternative Bauarten oder Baustoffe auszuweichen.

Produkte mit formaldehydhaltigen Beschichtungen sind ausgeschlossen.

Bei großflächigem Einbau von Holzwerkstoffen in Wand, Boden und/oder Decke ist das Auftreten von Formaldehyd-Emissionen besonders sensibel zu betrachten. Als großflächig gilt bereits eine Wandfläche, eine Bodenfläche oder eine Deckenfläche.

Prüfkammer-Messung: Holzwerkstoffplatten dürfen bei der Messung in der Prüfkammer in Anlehnung an die vom Ausschuss zur gesundheitlichen Bewertung von Bauprodukten (AgBB) erarbeitete „Vorgehensweise bei der gesundheitlichen Bewertung der Emissionen von flüchtigen organischen Verbindungen (VOC und SVOC) aus Bauprodukten“ folgende Emissionswerte nicht überschreiten.

Die Messung der Emissionen erfolgt gemäß CEN/TS 16516.15.

Die Beladung der Prüfkammer beträgt einheitlich 1,4m²/m³:

Summe flüchtiger organischer Verbindungen
Retentionsbereich C6 - C16 (TVOC):
maximal 1 mg/ m³ nach 3 Tagen
maximal 0,8 mg/ m³ nach 28 Tagen

Summe schwer flüchtiger organischer Verbindungen
Retentionsbereich > C16 - C26 (TSVOC):
0,1 mg/ m³ nach 28 Tagen

krebserzeugende Stoffe (K1 und 2 nach Richtlinie 67/548/EWG bzw.
Klassen 1A und 1B nach CLP-Verordnung 1272/2008):
maximal 0,01 mg/ m³ nach 3 Tagen,
maximal 0,001 mg/ m³ nach 28 Tagen

Summe aller VOC ohne NIK:
maximal 0,1 mg/ m³ nach 28 Tagen
R-Wert: maximal 1 nach 28 Tagen

Formaldehyd: maximal 0,08 mg/ m³ nach 28 Tagen
Formaldehyd darf auch weiterhin nach der EN 717-1 gemessen werden.
Wird nach der EN 717-1 gemessen, ist ein Wert von 0,03 ppm (0,0375 mg/ m³) einzuhalten (i. Anlehnung an WKI-Rechenmodell für Formaldehyd).

2.6.11  Holzschutz

Im Holzbau sind Konstruktionen zu wählen, bei denen nach DIN 68 800 chemischer Holzschutz entbehrlich ist. In Aufenthaltsräumen dürfen keine chemischen Holzschutzmittel eingesetzt werden.

Sofern chemischer Holzschutz produktionsbedingt (z.B. bei Holzfenstern) erforderlich ist, dürfen nur Produkte mit BAuA-Zulassung verwendet werden. Gemäß BiozidVO sind die verwendeten bioziden Wirkstoffe zu deklarieren und zu dokumentieren. Es muss - bei gleicher Eignung - das jeweils umweltverträglichste Produkt und Verfahren verwendet werden. Dabei ist die Einstufung entsprechend dem Produkt-Code der Bauberufsgenossenschaft zu Grunde zu legen.

Holzschutzmittel für nichttragende Bauteile müssen das RALPrüfzeichen RAL-GZ 830 der Gütegemeinschaft Holzschutzmittel e.V., für tragende Bauteile das Prüfzeichen des Deutschen Instituts für Bautechnik aufweisen.

Behandlungen mit Holzschutzmitteln sind im Produktionsbetrieb des AN vorzunehmen. An der Baustelle sind sie nur im Ausnahmefall nach vorheriger Zustimmung des Auftraggebers erlaubt.

2.6.12  Beschichtungen von Holzoberflächen

siehe Oberflächenbeschichtungen

2.6.13  Kleb- und Verlegewerkstoffe

Grundsätzlich dürfen nur lösemittelfreie Verlegewerkstoffe (Voranstriche, Leime, Kleber, Spachtel etc.) gemäß Giscode-Einstufung der Bauberufsgenossenschaft und den Technischen Regeln für Gefahrstoffe TRGS 610 verwendet werden.

Ausnahmen sind nur nach vorheriger Zustimmung des AG erlaubt.

Zur Vermeidung der Innenraumluftbelastung sind amin- oder oximvernetzende bzw. -haltige Kleb- und Dichtstoffe (Verfugungen, punkt- und linienförmige Verklebungen) ausgeschlossen.

Es dürfen nur Produkte mit den Umweltzeichen "Emicode" EC1plus oder RAL-UZ 123 (Blauer Engel) verwendet werden.

Als Verlegewerkstoffe für Boden- und Wandbeläge dürfen nur Produkte entsprechend der Umweltzeichen RAL-UZ 113 (Blauer Engel) oder "Emicode" EC1plus verwendet werden.

Für Fliesen und Platten sind mineralische Fliesenkleber zu verwenden.

2.6.14  Oberflächenbeschichtungen

Bei allen Beschichtungen (Grundierungen, Imprägnierungen, sonstige Anstriche, Spachtelungen, Öle, Wachse, Korrosions-, Brandschutzanstriche, etc.) sind umwelt- und gesundheitsverträgliche, insbesondere wasserbasierte sowie oximfreie (z.B. butanonoxim- und acetonoximfreie) Produkte und Verfahren einzusetzen.

Beschichtungen bzw. Oberflächenbehandlungen von Stahlbau-, Metallbau- und Schlosserarbeiten sind grundsätzlich im Produktionsbetrieb der Firma vorzunehmen und sollen bis zum Zeitpunkt des Einbaus auf der Baustelle keine VOC-Richtwertüberschreitungen mehr verursachen.

Auf der Baustelle ist die Verarbeitung nur im Ausnahmefall und in Abstimmung mit dem AG erlaubt.
Im Einzelnen gelten folgende Anforderungen:

Bei Innenwand- und Deckenfarben sind reine Silikatfarben (ggf. mit geringem Dispersionsanteil) oder lösemittel- und konservierungsfreie Dispersionsfarben zu verwenden.

Die Farben müssen mindestens den Vergabegrundlagen des Umweltzeichens RAL-UZ 102 (Blauer Engel) oder gleichwertig entsprechen.

Als Grundierungen, Lacke und Lasuren dürfen generell nur schadstoffarme Produkte entsprechend den Vergabegrundlagen des Umweltzeichens RAL-UZ 12a (Blauer Engel) oder gleichwertig eingesetzt werden. Das gilt auch für Beschichtungen von Holz-Bodenbelägen.

Für Öle und Wachse ist die Einhaltung des AgBB-Bewertungsschemas mit TVOC<250mikrogramm/m³ nach 28 Tagen und GISCODE Ö10+ (lösemittelfrei, oximfrei) nachzuweisen.

Reaktionsharze und Epoxidharze sind ausschließlich im technisch notwendigen Sonderfall einzusetzen, wenn keine vertretbare Alternative zur Verfügung steht und durch die städtische Projektleitung zu schriftlich zu informieren.

Produkte mit chlorierten Kohlenwasserstoffen sind ausgeschlossen.

Sicherheitsaspekte können Abweichungen rechtfertigen. Es sollte dann aber darauf geachtet werden, dass mindestens die Einhaltung des AgBB-Schemas nachgewiesen wird, wenn möglich Emicode EC1 oder EC1plus.

Bei Fließbeschichtungen ist mindestens die Einhaltung des AgBBSchemas mit TVOC max. 0,25 mg/m3 nach 28 Tagen nachzuweisen.

2.6.15  Trennmittel

Es dürfen nur Trennmittel verwendet werden, die biologisch schnell abbaubar sind und dem Umweltzeichen RAL-UZ 178 entsprechen. Auf technisch notwendige Ausnahmen ist die Bauleitung hinzuweisen.

2.6.16  Recyclingprodukte zum Bauteilschutz

Bei Maßnahmen zum Schutz von Bauteilen oder der Ausstattung sind Produkte aus Recyclingmaterial (Altpapier, Alttextilien, PE-Regenerat) zu verwenden.

2.6.17  Fließbeschichtungen, Epoxid- und Reaktionsharze

siehe Oberflächenbeschichtungen

*Hinweis*
II.  ALLGEMEINE ANGABEN ZU BAUSTELLE UND AUSFÜHRUNG

Geltungsbereich: Für alle Gewerke

*Hinweis*
3.  Baustellle

3.1  Einfriedung und Zugangsregelung

Das Baugrundstück sowie angrenzende Flächen werden zur Sicherung gegen den Zutritt Unbefugter mit einem Bauzaun umgeben. Lagerflächen außerhalb dieses Bereichs werden vom AG nicht zur Verfügung gestellt.

Die Zufahrt / Zugang hat nur über die vorgesehenen  Tore / Türen zu erfolgen.

Das Verschliessen der Zufahrten / Zugänge ist Sache des AN, dessen Beschäftigten als letzte die Baustelle verlassen.

Bauzäune sind immer geschlossen zu halten.

Der AG behält sich vor, einen Wachdienst zur Überwachung der Baustelle einzuschalten.

3.2  Verkehrssicherung

Der AN ist von Baubeginn bis zum Abschluss seiner Leistung (auch während Feiertagen und an Wochenenden) verantwortlich für die ordnungsgemäße Verkehrssicherungsmaßnahmen und evtl. Straßensperrungen in seinem Arbeitsbereich.

Der AN ist verpflichtet Beschädigung, Verschmutzung und dergleichen durch den Baubetrieb benutzter Straßenkörper (Art. 2 Bay StrWG) und deren Zubehör (wie Verkehrseinrichtungen, Bepflanzungen usw.) durch geeignete Maßnahmen zu verhindern oder wenn dies nicht möglich ist, unverzüglich und ohne besondere Vergütung zu beseitigen.

3.3  Lage der Baustelle, Baustellenverkehr

Das Grundstück, für den Umbau und die Erweiterung "Altes Landratsamt Erding", weist die Adresse Roßmayrgasse 13 auf, in Mitten des denkmalgeschützten Ensemblebereiches der Altstadt von Erding.

Das Gebäude kann von der Roßmayrgasse im Westen und von der Hauptstraße "Lange Zeile 10" im Osten betreten werden.

Die Baustellenabwicklung erfolgt hauptsächlich von der westlich gelegenen Straße "Roßmayrgasse" aus. Nur kurzzeitige Anlieferung oder Abtransport möglich, Straße muss dauerhaft befahrbar bleiben (Feuerwehrzufahrt!).

3.4  Werbung

Das Anbringen eigener Firmenschilder ist auf der Baustelle in jeglicher Form untersagt.

Durch den AG wird eine Bautafel erstellt, die die notwendigen Angaben zum Projekt und zu den beteiligten FBT's enthält.

Auf der Bautafel kann dem AN ein Schriftfeld, gegen Kostenbeteiligung, zu Verfügung gestellt werden.

Die Beschriftung erfolgt über den AG, in der vom Auftraggeber vorgegebenen Schriftart, nach Textangabe des AN.

3.5  Verständigung auf der Baustelle

Der Auftragnehmer hat dafür zu sorgen, dass während der Arbeit auf der Baustelle ständig eine Person anwesend ist, die eine fachliche Verständigung in deutscher Sprache ermöglicht.

3.6  Baum bestand und Schutz bestehender Flächen

Bei sämtlichen Arbeiten ist auf den verbleibenden Baumbestand auf der "Langen Zeile" besondere Rücksicht zu nehmen.

Beschädigungen an den vorhandenen Baumschutzzäune bzw. an den Bäumen sind bei allen beschriebenen Arbeiten von Vornherein auszuschließen. - Sollten trotzdem Beschädigungen auftreten, sind diese der örtlichen Bauüberwachung anzuzeigen.

3.7  Baustelleneinrichtungsplan

Der den Angebotsunterlagen beigefügten Baustelleneinrichtungsplan bzw. Baulogistikkonzept stellt den Vorschlag des AG (sog. Amtsentwurf) zur Baustelleneinrichtung dar.

Abweichungen von dem Amtsvorschlag bedürfen der Genehmigung durch den AG, entsprechende eigene BE-Pläne sind vorzulegen.

Aus einer geänderten Baustelleneinrichtung resultierende Mehrkosten, sind vom AN zu tragen und in die Einheitspreise des LV's zu berücksichtigen.

3.8  Baustelleneinrichtung

Veränderungen der Baustelleneinrichtung und der Auf- und Abbau von Großgeräten dürfen während der Bauzeit nur nach Abstimmung mit der Bauüberwachung des AG erfolgen.

Kosten für die eigenen Leistungen der erforderlichen Baustelleneinrichtung sind im Rahmen der entsprechenden LV Positionen zu kalkulieren.

3.8.1  Baustelleneinrichtungsfläche

3.8.1.1

Das Gebäude wird gemäß beiliegendem Baustelleneinrichtungsplan erschlossen. Der für die Baustelleneinrichtung aller am Bau Beteiligten zur Verfügung stehende Platz ist ausgewiesen.

Aufgrund z.T. beengter Flächenverhältnisse ist die gewerkebezogene Baustelleneinrichtung der AN entsprechend zu disponieren und mit der Bauüberwachung des AG abzustimmen.

Die Zuweisung von BE-Flächen erfolgt durch die örtliche Bauüberwachung.

3.8.1.2

Die im Baustelleneinrichtungsplan dargestellten Bereiche innerhalb der Baustelleneinrichtungsfläche stehen den ausführenden Firmen kostenfrei zur Verfügung.

Das Lagern von Material, sowie das Aufstellen von Geräten bzw. Containern auf dem Baugelände ist nur nach vorheriger Genehmigung durch den AG und in Abstimmung mit der Bauüberwachung auf eigens zugewiesenen Flächen möglich.

Soweit öffentliche Grundstücke durch den AN außerhalb der ausgewiesenen Baustelleneinrichtungsfläche in Anspruch genommen werden, sind die Genehmigungen hierfür auf eigene Kosten vom AN eigenverantwortlich einzuholen.

3.8.1.3

Einrichten, Vorhalten, Unterhalten und Räumen der für die termin- und fachgerechte Ausführung der nachstehend beschriebenen Leistungen erforderlichen Baustelleneinrichtung nach LV-Positionen, soweit gesondert ausgewiesen. Etwa darüber hinaus erforderliche Lager- und Arbeitsplätze hat der Auftragnehmer zu beschaffen, die Kosten sind durch die Vertragspreise abgegolten

3.8.1.4.

Die vom AG zur Verfügung gestellten Flächen für die Baustelleneinrichtung, Lagerplätze, Arbeitsplätze und Zufahrtswege sind während der Bauzeit zu unterhalten und nach Bauende zu räumen und eben abgezogen zu übergeben, soweit keine abweichende Vereinbarung getroffen wurde.

Das Gelände ist nach Leistungsausführung unverzüglich zu räumen. Erforderliche Teilräumungen während der Leistungsausführung sind auf Anordnung durchzuführen. Kommt der AN einer Aufforderung zur Räumung bzw. Teilräumung nicht innerhalb angemessener Frist nach, ist der AG zur Räumung auf Kosten des AN berechtigt.

3.8.1.5

Auf dem Baugelände darf weder genächtigt noch campiert werden.

3.8.1.6

Es besteht kein Anspruch auf Parkmöglichkeit auf dem Baugelände.

3.8.2  Aufenthaltsräume

Aufgrund des begrenzt zur Verfügung stehenden Platzes auf der Baustelle, stehen im Bestandsgebäude keine Aufenthaltsräume für die Mitarbeiter des AN sowie keine Lagerräume zur Verfügung. Dies ist bei der Kalkulation entsprechend zu berücksichtigen.

Der AG hat im Nachbargebäude Lange Zeile 8 Büroräume angemietet. Diese können, in Abstimmung mit dem AG und seiner Objektüberwachung, gegen Kostenbeteiligung, bis September 2026 mit genutzt werden.

3.8.3  Sanitäre Einrichtungen, Toiletten

Der AG stellt Sanitärcontainer (Waschraum, Toiletten, Duschen) für alle am Bau beteiligten Auftragnehmer bis zum Bauende unentgeltlich zur Verfügung.

Einrichtung, Wartung, Reinigung und Betrieb erfolgt bauseits.

Auf den pfleglichen Umgang mit den sanitären Einrichtungen wird besonders hingewiesen.

Bei mutwilliger Verschmutzung oder Beschädigung der Einrichtungen werden die Kosten auf die dafür verantwortlichen Unternehmen umgelegt.

Wasch- und WC-Anlagen innerhalb des Bestandsgebäudes stehen dem Baustellenpersonal nicht zur Verfügung.

3.8.4  Gerüste / Materialtransport

3.8.4.1  Gerüste

Seitens des AG werden Fassaden- und Dachfanggerüste erstellt.

Das eventuell notwendige Umankern oder Umbauen der bauseitigen Fassadengerüste durch die Gerüstbaufirma ist mindestens 2 Wochen vorher mit Angabe der Begründung schriftlich anzumelden.

3.8.4.2  Materialtransport

Es darf nur das arbeitstäglich erforderliche Material und Gerät in das Gebäude eingebracht werden.

Für Vertikaltransporte werden durch den AG insgesamt 2 Materialaufzüge (1x Palais, 1x Neubau) als Selbstfahrer mit einer Grundfläche je ca. 2,5 m² und einer Traglast ca. 850 kg  erstellt und vorgehalten.

Die genaue Lage ist dem beiliegenden Baustelleneinrichtungsplan zu entnehmen.

Der Materialaufzug steht allen Baubeteiligten der Ausbauarbeiten, in Abstimmung mit der Bauüberwachung des AG´s, zur Nutzung zur Verfügung. Die Einweisung erfolgt durch den AN Materialaufzug.

Kräne stehen nicht zur Verfügung!

3.8.5  Strom-, /Wasser- u. Kanalanschluss / Verbrauchskosten

3.8.5.1.  Baustromversorgung

Mit Beginn der Baumaßnahme wird durch den AG eine Baustromversorgungsanlage mit Stromübergabe einschl. Zählerkasten aufgebaut. Die Versorgungseinrichtungen für elektrische Energie werden für alle Unternehmer vom AG erstellt, vorgehalten und rückgebaut.

Die Unterverteilung ab Etagenverteiler liegt im Aufgabenbereich des AN. Die erforderlichen Leitungen, Kabel und Anschlüsse ab Haupt- bzw. Unterverteilung bis zur Verwendungsstelle des AN, sind eigenverantwortlich durch den AN zu beschaffen und bereitzustellen, eine gesonderte Vergütung hierfür erfolgt nicht.

Die bei der Ausführung der vertraglichen Leistungen des AN's entstehenden Verbrauchskosten für Baustrom werden vom AG übernommen, die Stromabgabe wird pauschal in Abzug gebracht und ist in die Einheitspreise einzukalkulieren.

Der Verbrauch wird gezählt.

Der Einsatz von elektrischen Geräten zur Beheizung von Anlagen der eigenen Baustelleneinrichtung, das Laden von Fahrzeugen, etc., ist untersagt.

Ab Anschluss an die bauseitigen Unterverteilungskästen geht die Verantwortung für den ordnungsgemäßen Zustand und sicheren Betrieb aller vom AN eingesetzten elektrischen Betriebsmittel auf diesen über. Für die regelmäßige Überprüfung der elektrischen Betriebsmittel auf ihren ordnungsgemäßen Zustand gem. DGUV V3 hat der AN selbst zu sorgen.

Der ordnungsgemäße Zustand der eingesetzten elektrischen Betriebsmittel muss durch eine Prüfplakette oder einen anderen anerkannten Nachweis alle
monatlich dem Sigeko bzw. der Bauüberwachung nachgewiesen werden.
Der Sigeko behält sich das Recht vor, bei äußerer erkennbarer Beeinträchtigung bzw. Beschädigung der Betriebsmittel, diese außer Betrieb zu nehmen (die Verantwortung des AN bleibt hiervon unberührt).

3.8.5.2.  Bauwasserversorgung

Der AG stellt, mit Hilfe des AN „Baulogistik“, den Auftragnehmern der Rohbau- und Ausbaugewerke bauseits einen Bauwasseranschluss an zentraler Stelle im Außenbereich zur freien Mitbenutzung zur Verfügung.

Die erforderlichen Leitungen, Schläuche und Anschlüsse ab Hauptverteilung bis zur Verwendungsstelle des AN, sind eigenverantwortlich durch den AN zu beschaffen und bereitzustellen, eine gesonderte Vergütung hierfür erfolgt nicht.
Schlauchverbindungen zum Arbeitsbereich müssen druckfest und dicht sein.

Die bei der Ausführung der vertraglichen Leistungen des AN entstehenden Verbrauchskosten für Bauwasser sowie Bauabwasser werden vom AG übernommen, die Wasserentnahme wird pauschal in Abzug gebracht und ist in die Einheitspreise einzukalkulieren.

Der Verbrauch wird gezählt.

Frisch- und Abwasser dürfen nicht unkontrolliert entweichen. Abwasser muss ordnungsgemäß eingeleitet werden, es darf keine größere Verunreinigung aufweisen, als es die einschlägigen gesetzlichen Bestimmungen vorschreiben.

3.8.5.3.  Baubeleuchtung

Durch den AG wird für die Dauer der Bauzeit eine Beleuchtung der Baustelleneinrichtungsflächen sowie de Verkehrsflächen innerhalb und außerhalb des Gebäudes erstellt und vorgehalten.

Eine Arbeitsplatzbeleuchtung wird dagegen vom AG nicht eingerichtet. Für eine ausreichende Beleuchtung der Arbeitsbereiche zur Durchführung seiner Leistungen ist der AN verantwortlich und durch diesen einzurichten und zu betreiben.

3.8.6  Beschädigung und Verschmutzung des öffentlichen Straßenraums

Der AN hat Maßnahmen gegen Beschädigungen und Verschmutzungen der Transportwege auf öffentlichen Straßen und Wegen bei der Ausfahrt von Fahrzeugen aus der Baustelle zu treffen.

Verschmutzungen sind mindestens täglich zu reinigen, bei groben Verschmutzungen auch mehrmals täglich.

3.9  Abfallbeseitigung

3.9.1.

Der AN ist verpflichtet seine Arbeitsplätze und Aufenthaltsräume sauber zu halten. Er hat die im Rahmen seiner Tätigkeit anfallenden Abbruchmaterialien, Abfälle und Restmaterialien ordnungsgemäß zu entsorgen. Der AN hat die Baustelle mindestens arbeitstäglich an den Einsatzorten zu reinigen (besenrein).

3.9.2.

Grundsätzlich sind die bei der Leistungserbringung anfallenden Verpackungs-, Transport- und Restmaterialien etc. gänzlich vom jeweiligen AN zu beseitigen.

3.9.3.

Die Kosten für das Aufnehmen des Abbruchmaterials, die Transportkosten vom Entstehungsort, incl. aller Materialtrennungen, sowie die Beseitigung incl. aller Entsorgungskosten seines eigenen Bauschutts und der Bauabfälle, trägt der AN und ist in die Einheitspreise einzukalkulieren.

Das Aufstellen von Schuttcontainer des AN auf dem Baustellengelände ist nur nach vorheriger schriftlicher Genehmigung durch den AG auf eigens dafür zugewiesenen Flächen möglich. Die Zufahrt zur Baustelle und zu den Schuttcontainern des AN kann nur über die Rossmayrgasse erfolgen.

3.9.4.

Durch den AN eingebrachtes Verpackungsmaterial und Restmaterialien des eigenen Verbrauches, sowie sämtliche durch den AN verursachten Verschmutzungen sind unaufgefordert und selbständig arbeitstäglich zu entsorgen. Die Kosten hierfür, inkl. Abfuhr und Gebühren, sind in die Einheitspreise einzurechnen.

3.9.5.

Kommt der AN seinen Abfallbeseitigungspflichten während der Ausführungszeit, trotz einmaliger fruchtloser Nachfristsetzung durch die Bauüberwachung des AG nicht nach, so kann der AG diese ohne weitere Ankündigung auf Kosten des AN selbst durchführen lassen.

Als weiterer Stichtag für die zusätzliche wöchentliche Reinigung der Arbeitsbereiche gilt Freitagnachmittag. Durch den Auftragnehmer verursachte Verunreinigungen, die zu diesem Zeitpunkt angetroffen werden, können von der Bauüberwachung des AG, nach einmaliger fruchtloser Aufforderung zur Mängelbeseitigung, zu Lasten des Auftragnehmers beseitigt werden.

3.9.6.

Auf Anordnung sind besondere Reinigungsmaßnahmen (feucht wischen) im direkten Arbeitsumfeld auszuführen, die gesondert vergütet werden.

*Hinweis*
4.  Ausführung

4.1  Bauablauf

Alle auszuführenden Arbeiten sind in Zusammenarbeit mit anderen Gewerken auszuführen. Eine Absprache bzw. Abstimmung über die zeitliche Abfolge der Arbeiten ist zwingend erforderlich. Es ist davon auszugehen, dass die zu erbringenden Leistungen nicht in einem Zuge ausgeführt werden können, mit bauablaufbedingten Unterbrechungen ist zu rechnen. Die Einschränkungen des Bauablaufs durch reglementierte Arbeitszeiten sind zu berücksichtigen.

Der AN hat, auf Grundlage der vorgegebenen Rahmentermine, einen detaillierten Termin- und Arbeitsablaufplan über seine vertraglichen Leistungen zu erstellen, anhand dessen die Einhaltung der Vertragsfristen nachgewiesen und überwacht werden kann. Die Detaillierung hat sich dabei auf alle Bauelemente pro Bauteil und Geschoss zu beziehen.

4.2  Fachbauleitung des Auftragnehmers

Der Auftragnehmer hat über den gesamten Zeitraum seiner Leistung einen verantwortlichen, deutschsprachigen und fachlich qualifizierten Bauleiter vor Ort zu stellen für die Leitung der Ausführung. Der Bauleiter muss arbeitstäglich immer erreichbar sein und sollte bei der Ausführung der eigenen Leistung auf der Baustelle anwesend sein. Seine Vertretung bei Abwesenheit kann durch einen Polier / Vorarbeiter mit gleichen Befugnissen erfolgen. Dieser ist bei Annahme des Bauvertrags schriftlich zu benennen. Der dem Auftraggeber benannte Bauleiter gilt gegenüber dem Auftraggeber als bevollmächtigt, alle Erklärungen und Handlungen abzugeben und entgegenzunehmen, die die Baudurchführung betreffen.

Ein Auswechseln des verantwortlichen Bauleiters ist nur in begründeten Fällen nach schriftlicher Antragstellung durch den Auftragnehmer mit Genehmigung des Auftraggebers möglich.

4.3  Bautagesberichte

Der Auftragnehmer hat Bautagesberichte (Bautagebuch) zu führen und dem Auftraggeber bzw. der zuständigen Bauüberwachung des Auftraggebers wöchentlich im Original zu übergeben.

Es müssen alle Angaben enthalten sein, die für die Abrechnung und Ausführung von Bedeutung sind.

Ferner sind Angaben über Wetter, Temperatur, Zahl und Art der beschäftigten Arbeitskräfte, der eingesetzten Großgeräte, Abnahmen, Unterbrechungen der Arbeitszeit mit Angabe der Gründe, Unfälle und sonstige Vorkommnisse aufzuführen. Der Auftraggeber bzw. die örtliche Bauüberwachung des Auftraggebers bestätigen bei rechtzeitiger Vorlage die Kenntnisnahme durch Unterschrift; die Bauüberwachung des Auftraggebers ist berechtigt, abweichende Sachdarstellungen im Bautagebuch zu vermerken.

4.4  Planungsunterlagen

Der AN erhält zur Arbeitsvorbereitung und zur Ausführung seiner Bauleistungen Ausführungsunterlagen digital als Datei im pdf-Format sowie dwg- bzw. dxf-Format.

4.5  Umfang der Leistungen

Mit den im Leistungsverzeichnis enthaltenen Angaben über Bauart, Bauteil, Baustoffe und Abmessungen gelten auch der Herstellungsvorgang und -ablauf bis hin zur fertigen Leistung unter Zugrundelegung der momentan gültigen DIN-Vorschriften, sowie den dort aufgeführten Normen, bzw. den „Anerkannten Regeln der Technik“. Hierbei bedeutet 'Bauart' das Herstellen durch Zusammenfügen der Stoffe und Bestandteile bis zur fertigen Leistung.

Alle Preise verstehen sich für die komplette Herstellung und Montage.
Zur Klarstellung wird ausdrücklich darauf hingewiesen, dass alle Positionen dieses Leistungsverzeichnisses in funktionsfähiger Ausführung der beschriebenen Leistung zu erbringen sind.

Die anzubietenden Einheitspreise enthalten  alle  erforderlichen Nebenleistungen für Anschlüsse, Befestigungen, Verbindungen, Verankerungen und dergleichen, Lieferung der Materialien und Hilfsmaterialien, Gestellung und Vorhalten von Geräten, Maschinen etc. und die Betriebskosten der Maschinen.

Die der Ausschreibung beiliegenden Pläne und Unterlagen sind ebenso bei der Kalkulation zu berücksichtigen, diese sind jedoch nicht zur Bauausführung freigegeben. Unterlagen zur Ausführung erhält der AN nach Auftragsvergabe. Vor der Ausführung sind alle Mengen vom AN an der Baustelle und mit den Plänen zu überprüfen und verantwortlich zu ermitteln.

Bei Widersprüchen zwischen den beiliegenden Zeichnungen und Details und dieser Leistungsbeschreibung hat die Leistungsbeschreibung für die Kalkulation Vorrang.

4.6  Brandschutz

Bei feuergefährlichen Arbeiten wie Schweißen, Schneiden, Löten sind die Vorschriften gemäß BGV A 1 § 43 und BGV D 1 § 30 ohne zusätzliche Vergütung genauestens einzuhalten.

Die Verordnung über die Verhütung von Bränden (VVB) Stand 10.12.2012 (BayRSII, S. 615) ist zu beachten.

Leichtentzündliche oder selbstentzündliche Stoffe dürfen nur in den Mengen, die für den Fortschritt der Arbeiten erforderlich sind, am Arbeitsplatz vorgehalten werden. Diese Stoffe sind nach Beendigung der Arbeiten aus dem Gebäude zu entfernen. An Arbeitsstellen mit feuergefährlichen Arbeiten(z.B. Arbeiten im Sinne der UVV „Schweißen, Schneiden und verwandte Verfahren) hat der AN je nach Brandgefährlichkeit geeignete Schutzmaßnahmen zu ergreifen und u.a. Feuerlöscheinrichtungen bereitzustellen.

Nach Beendigung der Arbeiten sind Brandwachen für einen ausreichenden Zeitraum (mind. 2 Stunden) bzw. in Abstimmung mit der Bauüberwachung des AG's, ohne gesonderte Vergütung, zu stellen bis eine Brandgefahr ausgeschlossen werden kann.

Prinzipiell ist bei feuergefährlichen Arbeiten, wie z.B., Schneide-, Schweiß- und Lötarbeiten, vor Ausführungsbeginn eine schriftliche Erlaubnis bei der Bauüberwachung des AG's einzuholen und ein entsprechender Erlaubnisschein auszufüllen.

Brandgefährdete Bereiche sind zu Kennzeichnen. Erforderlichenfalls (sh. Arbeitsstättenverordnung) ist ein Flucht- und Rettungsplan aufzustellen. Die Arbeitnehmer sind entsprechend zu unterweisen. Die Maßnahmen sind mit den anderen Gewerken abzustimmen und der Bauüberwachung vor Beginn der Arbeiten bekanntzugeben.

Arbeiten unter Einsatz von Trennschleifern oder Trennschneidern innerhalb des Gebäudes  sind generell verboten. Das Arbeiten mit Trennsägen ist erlaubt.

Das Verkeilen von Brandschutztüren ist untersagt.

In den Lagern, Werkstätten und auf der Baustelle sind, soweit hier brennbare Stoffe verarbeitet und gelagert werden, an leicht zugänglichen Stellen zugelassene Feuerlöscher nach DIN14406, mindestens Type PG 6, in ausreichender Zahl bereitzuhalten. Dies gilt auch bei Arbeiten mit Gasbrennern.

4.7  Vermessung der Höhenpunkte

Durch ein vom AG beauftragtes Vermessungsbüro werden die Gebäudehauptachsen eingemessen.

Die Gebäudeachsen dürfen nur nach ausdrücklicher Freigabe der Bauüberwachung verändert oder abgebaut werden. Nachvermessungen aufgrund von Zuwiderhandlungen gehen zu Lasten des Verursachers.

Sämtliche für die Ausführung der Leistungen des AN's notwendigen Vermessungs- und Aufmaßarbeiten sind eigenverantwortlich durch den AN durchzuführen.

4.8  Materialanlieferung

Der AN hat die erforderlichen Materialien, Maschinen und Geräte dem Arbeitsfortschritt entsprechend auf die Baustelle anzuliefern. Anlieferungsort, Standort sowie Be- und Entladung sind mit der Bauüberwachung abzustimmen.

Der AN hat die Materiallieferungen so zu disponieren, dass eine Annahme durch das Personal des AN erfolgt. Bei Materiallieferungen, insbesondere durch Drittfirmen, ist dafür Sorge zu tragen, dass die Lieferpapiere, über die Bezeichnung der Baumaßnahme hinaus, immer die Empfängerfirma (Auftragnehmer) angegeben ist.

Die Bauüberwachung nimmt keine Materiallieferungen für ausführende Firmen an.

4.09  Abrechnung und Aufmaß

Abrechnungsunterlagen und Aufmaße sind vor Rechnungsstellung vorzulegen und mit der Bauüberwachung zu besprechen. Aufmaße sind von der Bauüberwachung gegenzeichnen zu lassen. Vorher Aufmaßfreigabe eingehende Rechnungen gelten als nicht vorgelegt.

Der AN hat rechtzeitig und in Abstimmung mit der Bauüberwachung zu den Abschlagszahlungen gemeinsame Termine zur Aufmaßkontrolle zu vereinbaren.

Aufmaße sind kumuliert zu erstellen und von der Auftraggeber- und Auftragnehmerseite zu unterzeichnen.

Es dürfen nur gleiche Positionen auf einem Aufmaßblatt abgerechnet werden.

4.10  Denkmalschutz - NUR PALAIS U. SÜDFLÜGEL, ENTFÄLLT IM NEUBAU

Bei allen Arbeiten ist sorgfältigst auf die Bausubstanz zu achten und diese
sicher zu schützen. Eventuelle Beschädigungen sind unverzüglich dem
Auftraggeber zu melden. Alle auftretenden Schäden werden zu Lasten des AN
beseitigt.

Unter Berücksichtigung der denkmalpflegerischen Forderung, historischen Bestand weitmöglichst zu erhalten, legt der Auftraggeber bei der
Ausführung der Arbeiten besonderen Wert auf sorgsame Ausführung.

Auf den historischen Bestand der Gebäude und ihre Innenausstattung bzw. Einrichtung ist besondere Rücksicht zu nehmen.

Alle Reparaturmaßnahmen sind nach den Grundsätzen der Denkmalpflege
fachgerecht auszuführen.

*Hinweis*
III.  TECHNISCHE ANGABEN ZUR AUSFÜHRUNG

*Hinweis*
5.  Leistungsumfang

Diese Ausschreibung umfasst die Ausführung von Estrichen im Verbund, auf Trennlage und auf Dämmlagen.

*Hinweis*
6. ZTV - Zusätzliche technische Vertragsbedingungen

6.1 Es gelten für alle Gewerke die einschlägigen und aktuellen,
von der jeweiligen Ausführung betroffenen Normen der VOB Teil C,
insbesondere
DIN 18353 (ATV) Estricharbeiten
sowie die anerkannten Regeln der Technik, speziell DIN 18560 ff.

Soweit in der Leistungsbeschreibung auf Technische Spezifikationen, z.B. nationale Normen, mit denen Europäische Normen umgesetzt werden, europäische technische Bewertungen, gemeinsame technische Spezifikationen, Internationale Normen, Bezug genommen wird, werden auch ohne den ausdrücklichen Zusatz: "oder gleichwertig" immer gleichwertige Spezifikationen in Bezug genommen.

6.2 Es gilt zusätzlich zu VOB Teil C:

6.2.1

Die Zusätzlichen Technischen Vertragsbedingungen (ZTV) stellen den Qualitäts- und Leistungsumfang fest, der für alle Leistungspositionen gilt und grundsätzlich in die jeweiligen Einheitspreise einzurechnen ist, auch wenn dies nachstehend in den einzelnen Punkten, bzw. in den einzelnen Positionen nicht mehr gesondert erwähnt wird und auch keine gesonderten Positionen hierfür vorgesehen sind.

6.2.2

Auch wenn in Positionen im Besonderen auf einzelne Punkte der ZTV hingewiesen wird, so behalten auch nicht erwähnte relevante Punkte deren Gültigkeit.

Ebenso kann aus einer besonderen Erwähnung in einzelnen Punkten der ZTV wie "ist in den EP einzurechnen" kein Rückschluss gezogen werden, dass andere Punkte der ZTV ohne diese besonderen Erwähnung nicht in die EP einzukalkulieren sind.

Bei eventuell fehlender Übereinstimmung (Widerspruch) zwischen Langtext und Kurztext in gilt in jedem Fall nur der Langtext der Leistungsbeschreibung.

6.2.3

Die ZTV entbinden den AN nicht von der Beachtung und Einhaltung allgemeingültiger und ohnehin zu erfüllender Bestimmungen und Vorschriften sowie anerkannten Regeln der Technik.

6.2.4

Die in den ZTV, in der Leistungsbeschreibung und den Details ausgewiesenen Konstruktionen zeigen den Lösungsvorschlag der Planer, der die formalen und technischen Forderungen an die Konstruktionen beinhaltet, und sind keine Ausführungsunterlagen.

Diese Grundkonzeption mit ihren ablesbaren technischen und formalen Forderungen ist für den AN verbindlich und definiert das qualitative Mindestmaß. Es sind höhere zu berücksichtigen, soweit dies aus ausführungstechnischen
oder aus anderen Gründen notwendig ist.

6.2.5

Bei der Ausführung der Leistungen sind alle einschlägigen
Vorschriften, Gütebestimmungen und Verarbeitungsrichtlinien und DIN-Blätter in der jeweils zum Zeitpunkt der An-
gebotsabgabe gültigen Fassung zu berücksichtigen.

6.2.6

Grundsätzlich gilt jeder Angebotspreis eines Titels oder Kapitel je nach Notwendigkeit auch für alle anderen Titel oder Kapitel, sofern diese Position dort nicht beschrieben wurde und es zudem auch keine abweichenden Leistungskriterien gibt.

*Hinweis*
7. ZTV - Zusätzliche technische Vertragsbedingungen Außenputz Malerarbeiten

Es gilt zusätzlich zu VOB Teil C:

7.1. Untergrundprüfung

Bis spätestens 14 Tage vor Beginn der Arbeiten ist durch den AN der vorhandene Untergrund auf seine Eignung hin zu überprüfen und diesbezügliche Mängel sind sofort der Bauleitung des AG zu melden.

7.2. Vorleistungsprüfung

Wird eine fehlende oder eine mangelhafte Leistung des Vorunternehmers nicht spätestens 14 Tage vor Arbeitsbeginn des AN angezeigt, so gehen der Terminverzug und ggf. daraus entstehende Mehrkosten zu Lasten des AN.

7.3. Ausgleichen von Unebenheiten

Grundsätzlich gilt, dass das Ausgleichen von Unebenheiten, die im Rahmen der zulässigen Maßtoleranzen nach DIN 18202, Tabelle 1,2,3, jeweils Zeile 1 liegen, in die Angebotspreise einzukalkulieren ist.

*Hinweis*
- Ende der Zusätzlichen Technischen Vorbemerkungen -

### 01 KAPITEL 01 - ALLGEMEIN

#### 01.01 Vorbereitung und Dokumentation

**01.01.0001**
Gütenachweise Bestandsdokumentation

Bis spät. 4 Wochen nach Auftragserteilung übergibt der AN unaufgefordert:

- alle erforderlichen Nachweise,
- Produktdatenblätter, Technischen Merkblätter
- Werksbescheinigungen
- bauaufsichtlichen Zulassungen etc. zu den Erzeugnissen bzw.
  den zur Ausführung gelangenden Systemen und Materialien

Eventuelle Änderungen von Materialien sind dem AG unmittelbar
darauf schriftlich mitzuteilen. Die Ausführung der Änderungen darf
jedoch nur nach schriftlicher Zustimmung des AG erfolgen.
Die Unterlagen sind dann entsprechend auszutauschen.
Der AG behält sich vor, nicht LV-konforme Baustoffe zurückzuweisen bzw. im Falle von Zweifeln an deren Güte entsprechende
Gütenachweise durch eine amtlich anerkannte Prüfstelle oder
einer vom AG anerkannte Prüfstelle auf Kosten des AN zu verlangen.

Bis spät. 4 Wochen vor der Abnahme übergibt der AN unaufgehfordert:

- Übereinstimmungserklärung, dass die übergebenen Unterlagen
  den ausgeführten Leistungen entsprechen
- Nachweise zu Baustoff und Bauart
- Berechnungen
- Produktdatenblätter, Herstellerverzeichnisse
- Betriebs-und Instandhaltungsvorgaben, Pflegehinweise, Ersatzteillisten
- Prüfprotokolle, Gutachten
- Unterlagen zu Abnahme, Einweisungen, Übergaben
- Pläne, Zeichnungen, Schemata
- Foto-und Bilddokumentation
- Anlagenbeschreibungen
- Daten der Geräte
- Unterlagen zu Brandschutz technischer Anlagenteile
- Unterlagen zu Mess-Steuer, und Regelungsanlagen
- Entsorgungsnachweise (incl. Feststellung der Materialzusammensetzung)

Obige Punkte sind beispielhaft, nicht abschließend.

Unabhängig davon, ob oben aufgeführte Unterlagen  bereits nach Auftrags- erteilung übergeben wurden, sind diese auch mit der Bestandsdokumentation abzugeben.

Können aus technischen oder ablaufbedingten Gründen einzelne Dokumente nicht vor der Abnahme fertiggestellt werden, so ist dies rechtzeitig der Bauüberwachung schriftlich mitzuteilen und die Übergabe dieser Dokumente abzustimmen.

Struktur

Alle zu erbringenden Dokumente  aus dieser und anderen Positionen und aus Nebenleistungen müssen vom AN in eine vom AG vorgegebene 3-stufige Gliederungsstruktur eingeordnet werden.
Dies gilt sowohl für die Papierdokumentation in Aktenordnern, als auch für die digitale Dokumentation in Dateiform.
Alle Einzeldokumente (Papierdokumente und Einzeldateien) sind in Verzeichnissen in der vorgegebenen Gliederungsstruktur zu erfassen.

Form

Die gesamte Papierdokumentation ist in Aktenordnern zu übergeben. Die Anzahl der Ausfertigungen wird vom AG vorgeben, i. d. Regel zweifach.
Die einzelnen Papierdokumente sind in der vorgegebenen Struktur in die Ordner einzuordnen und mit Trennblättern zu unterteilen.
Der Inhalt der Ordner ist jeweils in einem vorangestellten Verzeichnis zu dokumentieren.
Die Ordnerrücken sind maschinell zu beschriften (nicht handschriftlich)!
Hierbei ist das Gewerk, die ausführende Firma, sowie die Baumassnahme auf dem Ordnerrücken aufzuführen.
Zusätzlich sind alle Einzeldokumente jeweils in digitaler Form als PDF-Datei und ggf. zusätzlich als bearbeitbares Dateiformat auf Datenträger gesammelt zu übergeben.
Menge: 1,000 psch

**01.01.0002**
Herstellen Musterfläche Edelputz

- Größe: ca. 1 m2
- inklusive Abtragen und Entsorgen nach Abruf durch den AG
Menge: 1,000 St
DIN 276-1/12-2018: 399

**01.01.0003**
Herstellen Musterfläche Rillenputz

- Größe: ca. 1 m2
- inklusive Abtragen und Entsorgen nach Abruf durch den AG
Menge: 1,000 St
DIN 276-1/12-2018: 399

**01.01.0004**
Herstellen Musterfläche Anstrich auf Muster

- Auf vorgenannten Mustern,drei Teilflächen je Muster
Menge: 2,000 St
DIN 276-1/12-2018: 399

**01.01.0005**
Herstellen Musterfläche Anstrich auf Außenwand

- Größe: ca. 1 m2
Menge: 3,000 St
DIN 276-1/12-2018: 399

#### 01.02 Baustelleneinrichtung

**01.02.0006**
Einrichten der Baustelle

- mit den erforderlichen Baustelleneinrichtungen für
  die termin- und fachgerechte Ausführung sämtlicher
  nachstehend beschriebenen Leistungen.
- Die Baustelleneinrichtung und die Lagerung der Baustoffe auf dem Bauplatz ist jeweils mit der Bauüberwachung abzustimmen.
- Die Baustelleneinrichtung besteht aus allen
  Maschinen, Geräten, Materialcontainern und sonstigen
  Ausstattungen zur Ausführung der eigenen Leistungen,
  soweit nicht im weiteren gesondert beschrieben.
- Sanitärcontainer werden vom AG zur Verfügung gestellt.
- Einzukalkulieren sind nach Bedarf erforderliche Autokräne mit ausreichender Ausladung und Tragkraft.
- Siehe auch BE-Plan
- Alle Trassen für Hausanschlüsse sind freizuhalten.
- Einzurechnen sind ferner alle notwendigen Maßnahmen
  zur Schaffung von Lager- und Arbeitsplätzen, frostsichere Ver- und Entsorgungsanschlüsse für Geräte und
  Container des AN.
- Nach Auftragserteilung ist innerhalb von 2 Wochen
  ein Baustelleneinrichtungsplan vom AN zu erstellen
  und dem AG über die Bauüberwachung zur Genehmigung
  vorzulegen.
Menge: 1,000 psch
DIN 276-1/12-2018: 399

**01.02.0007**
Vorhaltung und Wartung der Baustelleneinrichtung

- Für die Dauer der Arbeiten bis zu deren Abschluss.
Menge: 1,000 Wo
DIN 276-1/12-2018: 399

**01.02.0008**
Räumen der Baustelle von der Baustelleneinrichtung

- Die Geländeflächen, auf denen sich Baustelleneinrichtungen befunden haben, sind dem früheren
  Zustand entsprechend wiederherzustellen.
- Einbauten der Baustelleneinrichtungen
  (z.B. Anschlüsse/ Abläufe etc.) sind zu beseitigen.
Menge: 1,000 psch
DIN 276-1/12-2018: 399

#### 01.03 Schutzmaßnahmen

**01.03.0009**
Schutz Böden, Folie PE, D 0,5 mm, verklebt

- Stöße und Ränder verkleben,
- Klebeband,
- rückstandslose Entfernung,
- Einbau, Vorhaltung, Beseitigung und Entsorgung,
- z.B. am Perimeter der Außenwände
Menge: 210,000 m2
DIN 276-1/12-2018: 399

**01.03.0010**
Schutz Bauteile, Folie PE, D 0,3 mm

- Einbau, Vorhaltung, Beseitigung und Entsorgung,
- Fenster, Türen, Tore, Dacheindeckungen, Dachrinnen,
  Gesimsbleche usw.
Menge: 490,000 m2
DIN 276-1/12-2018: 399

**01.03.0011**
Zulage Verklebung

- Stöße und Ränder verkleben,
- Klebeband,
- rückstandslose Entfernung,
- Einbau, Vorhaltung, Beseitigung und Entsorgung,
- Dacheindeckungen, Dachrinnen,
  Gesimsbleche usw.
- Abrechnung zusätzlich zur Vorposition
Menge: 50,000 m2
DIN 276-1/12-2018: 399

**01.03.0012**
Schutz Fesnterbleche, Filz

- Einbau, Vorhaltung, Beseitigung und Entsorgung,
- Ausführung zusätzlich zur Vorosition, unter PE-Folie
- zum Schutz von Fensterblechen
Menge: 20,000 m2
DIN 276-1/12-2018: 399

#### 01.04 Untergrundvorbereitung

**01.04.0013**
Untergrund prüfen auf Schad- und Hohlstellen

- durch Abklopfen,
- Schadstellen und Rissverläufe markieren,
- an Außenwand, außen
Menge: 750,000 m2
DIN 276-1/12-2018: 335

**01.04.0014**
Reinigen Untergrund grobe Verschmutzung, Decke

- auf Beton und Mauerwerk,
- von grober Verschmutzung,
- von festhaftenden Verunreinigungen,
- Höhe bis 3,40 m,
- Stoffe sammeln, auf LKW des AN laden, transportieren, entsorgen,
- Abfall ist nicht gefährlich, nicht schadstoffbelastet
Menge: 5,000 m2
DIN 276-1/12-2018: 397

**01.04.0015**
Reinigen Untergrund grobe Verschmutzung, Wand

- wie Vorposition, aber Wand
Menge: 75,000 m2
DIN 276-1/12-2018: 397

**01.04.0016**
Reinigen Untergrund, Laibung T bis 30 cm

- wie Vorposition, aber Laibung
Menge: 45,000 m
DIN 276-1/12-2018: 397

**01.04.0017**
Ausgleichen des Untergrundes aus Beton, Mörtel bis D 20 mm

- bei größeren Unebenheiten, Winkelabweichungen,
  Änderung der Konstruktionshöhe,
- mit Mörtel, Bindemittel Zement, schnell härtend,
- Dicke Ausgleichsschicht bis 20 mm,
- feuchtebeständig,
- zur Aufnahme von Dämmung,
- Ausführung nur in vorheriger Abstimmung mit Bauleitung AG,
  in Kleinflächen bis 10 m2
Menge: 75,000 m2
DIN 276-1/12-2018: 353

**01.04.0018**
Angleichen Untergrund, Betongrate

- auf Beton,
- von festhaftenden Betongraten,
- bis B und H 20 mm,
- durch abstemmen,
- Stoffe sammeln, auf LKW des AN laden, transportieren, entsorgen
Menge: 20,000 m
DIN 276-1/12-2018: 397

**01.04.0019**
Schlitz oder Fehlstelle füllen, im Beton, Mörtel

- mit Kalkzement-Normalputzmörtel (GP),
- bis B und T 20 mm
Menge: 10,000 m
DIN 276-1/12-2018: 335

**01.04.0020**
Schlitz oder Fehlstelle füllen, im Mauerwerk, Mörtel WD

- mit wärmedämmendem Schlitzmörtel DIN 18577,
- LW, CS III, Wc0
- bis B und T 20 mm
Menge: 10,000 m
DIN 276-1/12-2018: 335

### 02 KAPITEL 02 - SOCKELDÄMMUNG

#### 02.01 Titel 02.01. Dämmschichten

**02.01.0021**
Dämmschicht XPS, PW, 0,035 W/(mK), D 120 mm

- für verputzte Außenwärmedämmung an Sockel
- sowie an Außenwandflächen in Kellerlichtschächten,
- Polystyrol-Hartschaum nach DIN EN 13164,
- Anwendungsgebiet DIN 4108-10 PW,
- Wassereinwirkungsklasse W4-E (Spritzwasser u. Bodenfeuchte an
  Wandsockel, Kapillarwasser in und unter Wänden),
- Bemessungswert der Wärmeleitfähigkeit max. 0,036 W/(mK),
- Nennwert der Wärmeleitfähigkeit max. 0,035 W/(mK),
- hohe Druckbelastbarkeit - dh,
- normalentflammbar,
- als gewaffelte Platten, stumpf,
- einlagig,
- Untergrund schalungsrauer Beton / Dickbeschichtung,
- mit mineralischer Klebe- und Armierungsmörtel befestigen,
- konstruktiv gedübelt mit Dübeln, oberflächennah versenkt,
  mit Rondellen, 6 Dübel/m2
Menge: 70,000 m2
DIN 276-1/12-2018: 335

**02.01.0022**
Zulage Kleinfläche bis 0,1 bis 1 qm

- Abrechnung zusätzlich zur Vorposition
Menge: 10,000 St
DIN 276-1/12-2018: 397

**02.01.0023**
Zulage Kleinfläche > 1 bis 2,5 qm

- Abrechnung zusätzlich zur Vorposition
Menge: 5,000 St
DIN 276-1/12-2018: 397

**02.01.0024**
Laibung

- passgenauer Abschluss an Fenstern und Türen
Menge: 30,000 m
DIN 276-1/12-2018: 397

**02.01.0025**
Keilschnitt 45°

- an Unterseite der vorgenannten Dämmschicht,
- für Zurückführung der Sockelabdichtung auf den Rohbau
Menge: 45,000 m
DIN 276-1/12-2018: 397

**02.01.0026**
Perimeterdämmung XPS, PW, 0,035 W/(mK), D 120 mm, H 500 mm

- unterhalb der vorbeschriebenen Dämmschicht,
- auf Kelleraußenwand,
- zur Ergänzung der bauseitigen, darunter liegenden Perimeterdämmung,
  inkl. Anpassen an diese,
- Polystyrol-Hartschaum nach DIN EN 13164,
- Anwendungsgebiet DIN 4108-10 PW,
- Wassereinwirkungsklasse W1.1-E (Bodenfeuchte und nichtdrückendes
  Wasser bei Bodenplatten und erdberührten Wänden),
- Bemessungswert der Wärmeleitfähigkeit max. 0,042 W/(mK),
- Nennwert der Wärmeleitfähigkeit max. 0,041 W/(mK),
- hohe Druckbelastbarkeit - dh,
- normalentflammbar,
- Platten mit Stufenfalz, mit Dränfunktion, vlieskaschiert,
- einlagig,
- Untergrund schalungsrauer Beton / Dickbeschichtung,
- mit Klebe- und Dichtungsmasse auf Bitumenbasis (2-K) befestigen.
Menge: 45,000 m
DIN 276-1/12-2018: 335

**02.01.0027**
Keilschnitt 45°

- an Oberseite der vorgenannten Dämmschicht,
- für Zurückführung der Sockelabdichtung auf den Rohbau,
- zur Ergänzung der bauseitigen Perimeterdämmung,
  inklusive Anpassen an diese
Menge: 45,000 m
DIN 276-1/12-2018: 397

**02.01.0028**
Aussparung ca. B 200 H 300 mm

- Aussparung in Dämmplatte,
- für auf die Außenwand gedübelte Haltewinkel von Lichtschächten,
- inklusive Anarbeiten der Dämmplatte
Menge: 8,000 St
DIN 276-1/12-2018: 335

**02.01.0029**
Dämmkeil 200 x 60 bis 60

- auf Brüstung, unter Laibungsverkleidung von Fenstern,
- Oberseite passgenau im Gefälle geschnitten,
- Ausführung:
  Bauteil Rossmyrgasse Ostfassade EG,
  Detail 71.201 B
Menge: 6,000 m
DIN 276-1/12-2018: 397

#### 02.02 Titel 02.02. Armierungslage

**02.02.0030**
Armierungsputz, Armierungsgewebe, D 6 mm

- aus mineralischem Werktrockenmörtel,
- für verputzte Außenwärmedämmung auf Sockel,
- einschl. Armierungsgewebe aus Glasfaser 165 g/qm,
- nach Austrocknung der Armierungslage nochmal dünn aufziehen
  und abfilzen
Menge: 70,000 m2
DIN 276-1/12-2018: 335

**02.02.0031**
Zulage Kleinfläche bis 0,1 bis 1 qm

- Abrechnung zusätzlich zur Vorposition
Menge: 10,000 St
DIN 276-1/12-2018: 397

**02.02.0032**
Zulage Kleinfläche > 1 bis 2,5 qm

- Abrechnung zusätzlich zur Vorposition
Menge: 5,000 St
DIN 276-1/12-2018: 397

**02.02.0033**
Laibung bis T 30 cm

- passgenauer Abschluss an Fenstern und Türen
Menge: 30,000 m
DIN 276-1/12-2018: 397

**02.02.0034**
Putzbewehrung Gittergewebe B bis 50 cm

- alkalibeständig,
- Zugfestigkeit mind. 1500 N/5 cm
- am Übergang zum darüber auszuführenden Putz auf Mauerwerk
Menge: 45,000 m
DIN 276-1/12-2018: 335

**02.02.0035**
Putzbewehrung Gittergewebe B > 50 bis 100 cm

- alkalibeständig,
- Zugfestigkeit mind. 1500 N/5 cm
- am Übergang zum darüber auszuführenden Putz auf Mauerwerk
Menge: 45,000 m
DIN 276-1/12-2018: 335

#### 02.03 Titel 02.03. Oberputz

**02.03.0036**
Oberputz Zement, Wc 2, CS IV, Körnung 2 mm, D 20 mm, gefilzt

- Außenputz DIN 18550-1,
- Putzgrund vorgenannter Armierungsputz,
- Zement-Putzmörtel,
- Wc 2, wasserabweisend,
- Festigkeitsklasse CS IV (EN 998-1)
Menge: 70,000 m2
DIN 276-1/12-2018: 335

**02.03.0037**
Zulage Mehrstärke bis 5 mm

- Abrechnung zusätzlich zur Vorposition
Menge: 7,000 m2
DIN 276-1/12-2018: 397

**02.03.0038**
Zulage Kleinfläche bis 0,1 bis 1 qm

- Abrechnung zusätzlich zur Vorposition
Menge: 10,000 St
DIN 276-1/12-2018: 397

**02.03.0039**
Zulage Kleinfläche > 1 bis 2,5 qm

- Abrechnung zusätzlich zur Vorposition
Menge: 50,000 St
DIN 276-1/12-2018: 397

**02.03.0040**
Laibung bis T 30 cm

- passgenauer Abschluss an Fenstern und Türen
Menge: 30,000 m
DIN 276-1/12-2018: 397

**02.03.0041**
Abschneiden

- passgenaues Abschneiden der Unterkante zum Sockelputz
Menge: 45,000 m
DIN 276-1/12-2018: 397

**02.03.0042**
Trennfugenprofil mit Einlage

- an Unterkante zum Sockelputz,
- zweiteilig,
- mit beweglicher Einlage zur Aufnahme von Bewegungen
  zwischen unterschiedlichen Putzen,
- Breite der Fuge 5 mm
Menge: 22,500 m
DIN 276-1/12-2018: 397

#### 02.04 Titel 02.04. Abdichtung Feuchteschutz

**02.04.0043**
Dichtungsschlämme zementgebundenen flexibel, H bis 50 cm

- Putzabdichtung für später von Erde oder Kiesschüttung berührte Putzflächen,
- für verputzte Außenwärmedämmung Sockel,
- Breite über bis 50 cm, davon 5 cm über Geländeoberfläche,
- inklusive unterer Abschluss, über 45° Dämmstoffkeil geführt
  auf Außenwand aus Beton / Schwarzabdichtung
Menge: 40,000 m2
DIN 276-1/12-2018: 335

**02.04.0044**
Zulage Kleinfläche bis 0,1 bis 1 qm

- Abrechnung zusätzlich zur Vorposition
Menge: 12,000 St
DIN 276-1/12-2018: 397

**02.04.0045**
Zulage Kleinfläche > 1 bis 2,5 qm

- Abrechnung zusätzlich zur Vorposition
Menge: 10,000 St
DIN 276-1/12-2018: 397

**02.04.0046**
Zulage Ausbildung Laibung bis T 30 cm

- passgenauer Abschluss an Fenstern und Türen
Menge: 10,000 m
DIN 276-1/12-2018: 397

**02.04.0047**
Zulage Abschneiden

- passgenaues Abschneiden der Oberkante der Schlämme
Menge: 75,000 m
DIN 276-1/12-2018: 397

**02.04.0048**
Dichtungsschlämme zementgebundenen flexibel, Fensterbrüstung, T 120 mm

- Putzabdichtung für spätere Abdeckung mit bauseitigem Fensterblech
  (zweite Dichtungsebene nach RAL),
- einschl. seitlichem Randabschluss mit Hochzug 5 cm
Menge: 6,000 m
DIN 276-1/12-2018: 335

#### 02.05 Titel 02.05. Zusatzleistungen

**02.05.0049**
Ecke Drahteckwinkel verzinkt

- für Wärmedämm-Verbundsystem (WDVS),
- Einbau lot- und fluchtgerecht,
- vollflächig einbetten in schnellabbindenden Zement-Ansetzmörtel
Menge: 5,000 m
DIN 276-1/12-2018: 335

**02.05.0050**
Anschluss Anputzleiste mit Dichtlippe und Gewebestreifen, Teleskop

- an Laibungsverkleidung von Fenstern, Türen oder Toren,
- mit Klebestreifen zur Aufnahme Abdeckfolie,
- eingebaut außenbündig mit Wandbildner,
- zweiteilig und beweglich (Teleskop),
- Putzdicke über 12 bis 20 mm
- schlagregendicht,
- UV-beständig,
- selbstklebend,
- Kunststoff,
Menge: 20,000 m
DIN 276-1/12-2018: 335

**02.05.0051**
Anschluss Grundputz mit Vorelegband D 2 mm

- für Anschluss von Grundputz an flankierende Bauteile,
- geschäumt, geschlossenzellig,
- einseitig selbstklebend,
- schwarz,
- nach Ausführung Grundputz oberflächenbündig abschneiden
  und entsorgen
Menge: 5,000 m
DIN 276-1/12-2018: 335

**02.05.0052**
Anschluss Dämmschicht mit Dichtband vorkomprimiert D 3 bis 7 mm

- für Anschluss von Dämmschicht an flankierende Bauteile,
- Einbau bündig mit Außenkante Dämmschicht,
- Polyurethanschaum,
- schlagregendicht nach DIN 18055 (600 Pa)
Menge: 5,000 m
DIN 276-1/12-2018: 335

**02.05.0053**
Ausnehmung für Klemmschiene Abdichtung

- Bauseitige Klemmschiene ca. 50 x 20 mm
Menge: 25,000 m
DIN 276-1/12-2018: 335

**02.05.0054**
Zulage beschränkter Arbeitsraum an Nachbarmauer

- zur Ausführung von Leistungen dieses Titels im Bereich
  zwischen der Außenwand Neubau und der Mauer des Nachbargrundstücks,
- Lichte Breite Arbeitsraum 35 cm,
- Höhe Arbeitsraum 100 cm,
- Bitte ausdrücklich Detail 71.225 zur Kalkulation verwenden
Menge: 1,000 St

**02.05.0055**
Zulage beschränkter Arbeitsraum Kellerlichtschächte, Arbeitsplatform

- zur Ausführung von Leistungen dieses Titels im Bereich,
- inklusive Steig- und Arbeitsplatform für Arbeitshöhen bis 4 m,
- Bitte ausdrücklich Detail 71.216 und 71.223 zur Kalkulation verwenden
Menge: 3,000 St

### 03 KAPITEL 03 - WDVS WAND

#### 03.01 Titel 03.01. Dämmschichten

**03.01.0056**
Dämmschicht Mineralwolle, 0,035 W/(mK), D 50 mm, auf Beton

- für Wärmedämm-Verbundsystem (WDVS) nach DIN EN 13162,
- Bemessungswert der Wärmeleitfähigkeit max. 0,036 W/(mK),
- Nennwert der Wärmeleitfähigkeit max. 0,035 W/(mK),
- als Platten, stumpf,
- nichtbrennbar,
- einlagig,
- an Wand,
- mineralisch geklebt,
- konstruktiv gedübelt mit Dübeln, oberflächennah versenkt,
  mit Rondellen, 8 Dübel/m2, Dübelteller ca. 15 mm tief im
  Dämmstoff versenken,
- Ausführung:
  Verbindungsbau Fassade Süd, am Altbau
  Verbindungsbau Fassade Süd, im Kellerlichtschacht
  als Flankendämmung
Menge: 8,000 m2
DIN 276-1/12-2018: 335

**03.01.0057**
Dämmschicht Mineralwolle, 0,035 W/(mK), D 50 mm, auf HLZ

- wie Vorposition, aber:
- Ausführung:
  Verbindungsbau Fassade Süd, am Neubau
Menge: 14,000 m2
DIN 276-1/12-2018: 335

**03.01.0058**
Dämmschicht Mineralwolle, 0,035 W/(mK), D 100 mm, auf Beton

- wie Vorposition, aber:
- D 100 mm,
- Ausführung:
  Querbau über Foyer, Attika
Menge: 13,000 m2
DIN 276-1/12-2018: 335

**03.01.0059**
Dämmschicht Mineralwolle, 0,035 W/(mK), D 120 mm, auf Beton

- wie Vorposition, aber:
- D 120 mm,
- Kleinfläche bis 0,5 qm,
- Ausführung:
  Bauteil Rossmayrgasse 3.OG Südfassade
Menge: 2,000 St
DIN 276-1/12-2018: 335

**03.01.0060**
Zulage Kleinfläche > 1 bis 2,5 qm

- Abrechnung zusätzlich zur Vorposition
Menge: 2,000 St
DIN 276-1/12-2018: 397

**03.01.0061**
Dämmschicht Mineralwolle, 0,035 W/(mK), D 140 mm, auf Beton

- wie Vorposition, aber:
- D 140 mm,
- Ausführung:
  Querbau Fassade Ost an und über Foyer
Menge: 14,000 m2
DIN 276-1/12-2018: 335

**03.01.0062**
Dämmschicht Mineralwolle, 0,035 W/(mK), D 220 mm, auf Beton

- wie Vorposition, aber:
- D 220 mm,
- Kleinfläche bis 0,5 qm,
- Ausführung:
  Bauteil Rossmayrgasse 3.OG Südost- und Südwestecke
Menge: 2,000 St
DIN 276-1/12-2018: 335

**03.01.0063**
Dämmschicht Mineralwolle, 0,035 W/(mK), Formteil 220x220 mm

- wie Vorposition, aber:
- L-förmig zugeschnitten,
  Schenkel 1: B 145 mm,
  Schenkel 2: B 220 mm,
- Untergrund Stahlblech und Holz,
- Putzträger nach ges. Position,
- Ausführung:
  Querbau 2.OG Südfassade, Südostecke,
  Detail 71.217 A, 71.217 G
Menge: 2,500 m
DIN 276-1/12-2018: 335

#### 03.02 Titel 03.02. Grundputz

**03.02.0064**
Grundputz Kalkzement-Leichtputzmörtel Typ I, CS II, D 15 mm

- Außenputz auf Außenwand nach DIN EN 998-1,
- aus Kalkzement-Leichtputzmörtel Typ I (LW),
- mit mineralischen Leichtzuschlagstoffen,
- Trockenrohdichte <1.200 kg/m3,
- Druckfestigkeitsklasse CS II,
- vollflächig auftragen,
- eben und flächig verziehen,
- nach dem Ansteifen Oberfläche beschichtungsfähig aufrauhen,
- Putzgrund Dämmstoffplatte
Menge: 50,000 m2
DIN 276-1/12-2018: 335

**03.02.0065**
Zulage Mehrstärke bis 5 mm

- Abrechnung zusätzlich zur Vorposition
Menge: 5,000 m2
DIN 276-1/12-2018: 397

**03.02.0066**
Zulage Kleinfläche bis 0,1 bis 1 qm

- Abrechnung zusätzlich zur Vorposition
Menge: 3,000 St
DIN 276-1/12-2018: 397

**03.02.0067**
Zulage Kleinfläche > 1 bis 2,5 qm

- Abrechnung zusätzlich zur Vorposition
Menge: 1,000 St
DIN 276-1/12-2018: 397

#### 03.03 Titel 03.03. Armierungslage

**03.03.0068**
Armierungsputz, Armierungsgewebe, D 6 mm

- Kalk-Putzmörtel CL
- für WDVS,
- einschl. Armierungsgewebe aus Glasfaser 165 g/qm,
- nach Austrocknung der Armierungslage nochmal dünn aufziehen
  und abfilzen,
- Putzgrund Grundputz
Menge: 50,000 m2
DIN 276-1/12-2018: 335

**03.03.0069**
Zulage Kleinfläche bis 0,1 bis 1 qm

- Abrechnung zusätzlich zur Vorposition
Menge: 3,000 St
DIN 276-1/12-2018: 397

**03.03.0070**
Zulage Kleinfläche > 1 bis 2,5 qm

- Abrechnung zusätzlich zur Vorposition
Menge: 1,000 St
DIN 276-1/12-2018: 397

#### 03.04 Titel 03.04. Grundierung

**03.04.0071**
Grundierung als Haftvermittler

- und zur Regulierung der Saugfähigkeit,
- für nachfolgenden Oberputz,
- Dispersion,
- farbpigmenthaltig,
- lösemittelfrei
Menge: 50,000 m2
DIN 276-1/12-2018: 335

**03.04.0072**
Zulage Kleinfläche bis 0,1 bis 1 qm

- Abrechnung zusätzlich zur Vorposition
Menge: 3,000 St
DIN 276-1/12-2018: 397

**03.04.0073**
Zulage Kleinfläche > 1 bis 2,5 qm

- Abrechnung zusätzlich zur Vorposition
Menge: 1,000 St
DIN 276-1/12-2018: 397

#### 03.05 Titel 03.05. Oberputz

**03.05.0074**
Oberputz, Kalk- Normalputzmörtel GP CR, CS II, Körn. bis 2 mm, D 4 mm, gefilzt

- Außenputz auf Außenwand nach DIN EN 998-1,
- aus Kalkzement-Leichtputzmörtel Typ GP,
- Edelputz CR,
- Trockenrohdichte <1.600 kg/m3,
- Druckfestigkeitsklasse CS II,
- wasserabweisend Wc 2,
- hydrophobiert,
- geeignet für WDVS und Kleinflächen,
- Putzgrund Armierungsputz
Menge: 50,000 m2
DIN 276-1/12-2018: 335

**03.05.0075**
Zulage Mehrstärke bis 5 mm

- Abrechnung zusätzlich zur Vorposition
Menge: 5,000 m2
DIN 276-1/12-2018: 397

**03.05.0076**
Zulage Kleinfläche bis 0,1 bis 1 qm

- Abrechnung zusätzlich zur Vorposition
Menge: 3,000 St
DIN 276-1/12-2018: 397

**03.05.0077**
Zulage Kleinfläche > 1 bis 2,5 qm

- Abrechnung zusätzlich zur Vorposition
Menge: 1,000 St
DIN 276-1/12-2018: 397

#### 03.06 Titel 03.06. Zusatzleistungen

**03.06.0078**
Ecke Gewebeeckwinkel

- Kantenprofil für Wärmedämm-Verbundsystem (WDVS),
- Einbau lot- und fluchtgerecht,
- vollflächig einbetten in schnellabbindenden Zement-Ansetzmörtel,
- Flächengewicht 280 g/m2,
- Reißfestigkeit größer 2,3 kN/5 cm
Menge: 10,000 m
DIN 276-1/12-2018: 335

**03.06.0079**
Anschluss Anputzleiste mit Dichtlippe und Gewebestreifen

- an Laibungsverkleidung von Fassaden,
- mit Klebestreifen zur Aufnahme Abdeckfolie,
- eingebaut außenbündig mit Wandbildner,
- Putzdicke über 12 bis 20 mm
- schlagregendicht,
- UV-beständig,
- selbstklebend,
- Kunststoff,
Menge: 5,000 m
DIN 276-1/12-2018: 335

**03.06.0080**
Anschluss Grundputz mit Vorelegband D 2 mm

- für Anschluss von Grundputz an flankierende Bauteile,
- geschäumt, geschlossenzellig,
- einseitig selbstklebend,
- schwarz,
- nach Ausführung Grundputz oberflächenbündig abschneiden
  und entsorgen
Menge: 15,000 m
DIN 276-1/12-2018: 335

**03.06.0081**
Anschluss Dämmschicht mit Dichtband vorkomprimiert D 3 bis 7 mm

- für Anschluss von Dämmschicht an flankierende Bauteile,
- Einbau bündig mit Außenkante Dämmschicht,
- Polyurethanschaum,
- schlagregendicht nach DIN 18055 (600 Pa)
Menge: 25,000 m
DIN 276-1/12-2018: 335

**03.06.0082**
Abschluss Putzabschlussprofil

- für Abschluss von Oberputz an flankierenden Bauteilen
  oder an Unterseite zum Sockel hin,
- Aluminium,
- Einbau lot- und fluchtgerecht,
- vollflächig einbetten in schnellabbindenden Zement-Ansetzmörtel,
Menge: 15,000 m
DIN 276-1/12-2018: 335

**03.06.0083**
Anschluss Kellenschnitt

- für Anschluss von Grundputz an flankierende Bauteile,
  z.B. von unten an Attikabohlen
Menge: 16,000 m
DIN 276-1/12-2018: 335

**03.06.0084**
Zulage Keilschnitt, Anarbeiten an Überhangblech

- an Unterseite der vorgenannten Dämmschicht
- Anpassen an den Winkel des Bleches
Menge: 5,000 m
DIN 276-1/12-2018: 397

**03.06.0085**
Diagonalbewehrung Gittergewebe

- alkalibeständig,
- Zugfestigkeit mind. 1500 N/5 cm,
- an Ecke von Öffnung
Menge: 10,000 St
DIN 276-1/12-2018: 335

**03.06.0086**
Putzträgerplatte Kalziumsilikat B 50 cm

- Kalziumsilikat,
- nichtbrennbar,
- als Untergrund für Wärmedämm-Verbundsystem,
- mit Dübeln an Betonwand oder Decke befestigen
Menge: 10,000 m
DIN 276-1/12-2018: 335

**03.06.0087**
Putzträgergewebe verzinkt, B bis 60 cm

- Maschenweite ca. 12,4 x 25,8 mm,
- als Untergrund für Wärmedämm-Verbundsystem,
- mit Holzschrauben an Holzbauteilen oder
  mit selbstschneidenden Schrauben an Metallbauteil
  befestigen
Menge: 20,000 m
DIN 276-1/12-2018: 335

### 04 KAPITEL 04 - DECKE HWL - PLATTE, VERPUTZT

#### 04.01 Titel 04.01. Decke

**04.01.0088**
Dämmschicht / Putzträger HWL - Platte, 0,035 W/(mK), D 110 mm, auf Beton

- Dämmschicht D 100 mm,
- Deckschicht D 10 mm,
- an Decke gedübelt gemäß Herstellervorschrift,
- Ausführung:
  Hofeinfahrt
Menge: 41,000 m2
DIN 276-1/12-2018: 335

**04.01.0089**
Grundputz mineralisch, Glasgewebe, D 15 mm

- Kalkzement-Putzmörtel P II (CS III),
- einschl. Armierungsgewebe aus Glasfaser 165 g/qm,
- nach Austrocknung der Armierungslage nochmal dünn aufziehen
  und abfilzen,
- HWL - Platte
Menge: 41,000 m2
DIN 276-1/12-2018: 335

**04.01.0090**
Oberputz, Kalk- Normalputzmörtel GP CR, CS II, Körn. bis 2 mm, D 4 mm, gefilzt

- Außenputz auf Decke nach DIN EN 998-1,
- aus Kalkzement-Leichtputzmörtel Typ GP,
- Edelputz CR,
- Trockenrohdichte <1.600 kg/m3,
- Druckfestigkeitsklasse CS II,
- wasserabweisend Wc 2,
- hydrophobiert,
- Putzgrund Armierungsputz
Menge: 41,000 m2
DIN 276-1/12-2018: 335

**04.01.0091**
Anschluss Dämmschicht mit Dichtband vorkomprimiert D 3 bis 7 mm

- für Anschluss von Dämmschicht an flankierende Bauteile,
- Einbau bündig mit Außenkante Dämmschicht,
- Polyurethanschaum,
- schlagregendicht nach DIN 18055 (600 Pa)
Menge: 32,000 m
DIN 276-1/12-2018: 335

**04.01.0092**
Abschluss Putzabschlussprofil

- für Abschluss von Oberputz an flankierenden Bauteilen,
- Aluminium,
- Einbau lot- und fluchtgerecht,
- vollflächig einbetten in schnellabbindenden Zement-Ansetzmörtel,
Menge: 32,000 m
DIN 276-1/12-2018: 335

**04.01.0093**
Fräsen Schlitz ELT - Verkabelung B 100 T 20 mm

- auf Rückseite der HWL-Platten
- Abstimmung mit Gewerk Elektro
- inklusive Einmessen der Lage
Menge: 15,000 m
DIN 276-1/12-2018: 335

**04.01.0094**
Bohrung ELT - Verkabelung D 20 mm

- Abstimmung mit Gewerk Elektro
- inklusive Einmessen der Lage
Menge: 6,000 St
DIN 276-1/12-2018: 335

### 05 KAPITEL 05 - PUTZ

#### 05.01 Titel 05.01. Aufbrennsperre

**05.01.0095**
Aufbrennsperre

- zur Egalisierung des Saugverhaltens,
- Untergrund stark saugend,
- auf Mauerwerk,
- auf Wasserbasis,
- nicht filmbildend,
Menge: 700,000 m2
DIN 276-1/12-2018: 335

**05.01.0096**
Zulage Kleinfläche bis 0,1 bis 1 qm

- Abrechnung zusätzlich zur Vorposition
Menge: 2,000 St
DIN 276-1/12-2018: 397

**05.01.0097**
Zulage Kleinfläche > 1 bis 2,5 qm

- Abrechnung zusätzlich zur Vorposition
Menge: 2,000 St
DIN 276-1/12-2018: 397

**05.01.0098**
Laibung bis T 30cm

- Beschichten der Laibung von Fenstern etc.
Menge: 40,000 m
DIN 276-1/12-2018: 397

**05.01.0099**
Laibung bis T 50cm, schräg

- Beschichten schräger Laibung von Fenstern
Menge: 10,000 m
DIN 276-1/12-2018: 397

#### 05.02 Titel 05.02. Grundputz

**05.02.0100**
Grundputz Kalkzement-Leichtputzmörtel Typ I, CS II, D 15 mm

- Außenputz auf Außenwand nach DIN EN 998-1,
- aus Kalkzement-Leichtputzmörtel Typ I (LW),
- mit mineralischen Leichtzuschlagstoffen,
- Trockenrohdichte <1.200 kg/m3,
- Druckfestigkeitsklasse CS II,
- fluchtgerecht verziehen,
- nach dem Ansteifen Oberfläche beschichtungsfähig aufrauhen,
- Putzgrund Wärmedämmziegel mit Aufbrennsperre
Menge: 700,000 m2
DIN 276-1/12-2018: 335

**05.02.0101**
Zulage Mehrstärke bis 5 mm

- Abrechnung zusätzlich zur Vorposition
Menge: 70,000 m2
DIN 276-1/12-2018: 397

**05.02.0102**
Zulage Kleinfläche bis 0,1 bis 1 qm

- Abrechnung zusätzlich zur Vorposition
Menge: 2,000 St
DIN 276-1/12-2018: 397

**05.02.0103**
Zulage Kleinfläche > 1 bis 2,5 qm

- Abrechnung zusätzlich zur Vorposition
Menge: 2,000 St
DIN 276-1/12-2018: 397

**05.02.0104**
Laibung bis T 30cm

- Verputzen der Laibung von Fenstern etc.
Menge: 40,000 m
DIN 276-1/12-2018: 397

**05.02.0105**
Laibung bis T 50cm, schräg

- Verputzen schräger Laibung von Fenstern
Menge: 10,000 m
DIN 276-1/12-2018: 397

**05.02.0106**
Fensterblech Aufkantung einputzen, L bis 30 cm

- Abrechnung je Seite
Menge: 30,000 St
DIN 276-1/12-2018: 397

#### 05.03 Titel 05.03. Gewebespachtelung

**05.03.0107**
Gewebespachtelung mineralisch, Glasgewebe, D 5mm

- Kalk-Putzmörtel CL
- einschl. Armierungsgewebe aus Glasfaser 165 g/qm,
- nach Austrocknung der Armierungslage nochmal dünn aufziehen
  und abfilzen,
- Putzgrund Grundputz
Menge: 700,000 m2
DIN 276-1/12-2018: 335

**05.03.0108**
Zulage Kleinfläche bis 0,1 bis 1 qm

- Abrechnung zusätzlich zur Vorposition
Menge: 2,000 St
DIN 276-1/12-2018: 397

**05.03.0109**
Zulage Kleinfläche > 1 bis 2,5 qm

- Abrechnung zusätzlich zur Vorposition
Menge: 2,000 St
DIN 276-1/12-2018: 397

**05.03.0110**
Laibung bis T 30cm

- Verputzen der Laibung von Fenstern etc.
Menge: 40,000 m
DIN 276-1/12-2018: 397

**05.03.0111**
Laibung bis T 50cm, schräg

- Verputzen schräger Laibung von Fenstern
Menge: 10,000 m
DIN 276-1/12-2018: 397

**05.03.0112**
Fensterblech Aufkantung einputzen, L bis 30 cm

- Abrechnung je Seite
Menge: 30,000 St
DIN 276-1/12-2018: 397

#### 05.04 Titel 05.04. Grundierung

**05.04.0113**
Grundierung als Haftvermittler

- und zur Regulierung der Saugfähigkeit,
- für nachfolgenden Oberputz,
- Dispersion,
- farbpigmenthaltig,
- lösemittelfrei
Menge: 700,000 m2
DIN 276-1/12-2018: 335

**05.04.0114**
Zulage Kleinfläche bis 0,1 bis 1 qm

- Abrechnung zusätzlich zur Vorposition
Menge: 2,000 St
DIN 276-1/12-2018: 397

**05.04.0115**
Zulage Kleinfläche > 1 bis 2,5 qm

- Abrechnung zusätzlich zur Vorposition
Menge: 2,000 St
DIN 276-1/12-2018: 397

**05.04.0116**
Laibung bis T 30cm

- Verputzen der Laibung von Fenstern etc.
Menge: 40,000 m
DIN 276-1/12-2018: 397

**05.04.0117**
Laibung bis T 50cm, schräg

- Verputzen schräger Laibung von Fenstern
Menge: 10,000 m
DIN 276-1/12-2018: 397

#### 05.05 Titel 05.05. Oberputz glatt

**05.05.0118**
Oberputz, Kalk- Normalputzmörtel GP CR, CS II, Körn. bis 2 mm, D 4 mm, gefilzt

- Außenputz auf Außenwand nach DIN EN 998-1,
- aus Kalkzement-Leichtputzmörtel Typ GP,
- Edelputz CR,
- Trockenrohdichte <1.600 kg/m3,
- Druckfestigkeitsklasse CS II,
- wasserabweisend Wc 2,
- hydrophobiert,
- Putzgrund Armierungsputz
Menge: 700,000 m2
DIN 276-1/12-2018: 335

**05.05.0119**
Zulage Kleinfläche bis 0,1 bis 1 qm

- Abrechnung zusätzlich zur Vorposition
Menge: 2,000 St
DIN 276-1/12-2018: 397

**05.05.0120**
Zulage Kleinfläche > 1 bis 2,5 qm

- Abrechnung zusätzlich zur Vorposition
Menge: 2,000 St
DIN 276-1/12-2018: 397

**05.05.0121**
Laibung bis T 30cm

- Verputzen der Laibung von Fenstern etc.
Menge: 40,000 m
DIN 276-1/12-2018: 397

**05.05.0122**
Laibung bis T 50cm, schräg

- Verputzen schräger Laibung von Fenstern
Menge: 10,000 m
DIN 276-1/12-2018: 397

**05.05.0123**
Fensterblech Aufkantung einputzen, L bis 30 cm

- Abrechnung je Seite
Menge: 30,000 St
DIN 276-1/12-2018: 397

**05.05.0124**
Fensterfasche H 20 B 200 mm

- Bossierung,
- zusätzlich auf den Oberputz,
- vierseitig umlaufend,
- inklusive Gewebearmierung,
- gemäß Angabe Architekt
Menge: 35,000 m
DIN 276-1/12-2018: 397

**05.05.0125**
Blindfenster Putzrelief, H 20 mm, 1,2 qm

- Bossierung,
- zusätzlich auf den Oberputz,
- vierseitig umlaufend,
- Abwicklung Außenrand 4,4 m,
- inklusive Gewebearmierung,
- gemäß Angabe Architekt
Menge: 4,000 St
DIN 276-1/12-2018: 397

**05.05.0126**
Blindfenster Putzrelief, H 20 mm, 2,3 qm

- wie Vorpaosition, aber
- Abwicklung Außenrand 6,3 m
Menge: 2,000 St
DIN 276-1/12-2018: 397

#### 05.06 Titel 05.06. Oberputz gezogen

**05.06.0127**
Oberputz, Kalk- Normalputzmörtel GP CR, CS II, Körn. bis 6 mm, D 6 mm, gezogen

- Außenputz auf Außenwand nach DIN EN 998-1,
- aus Kalkzement-Leichtputzmörtel Typ GP,
- Edelputz CR,
- Rillenputz,
- Trockenrohdichte <1.600 kg/m3,
- Druckfestigkeitsklasse CS II,
- wasserabweisend Wc 2,
- hydrophobiert,
- Putzgrund Armierungsputz
Menge: 60,000 m2
DIN 276-1/12-2018: 335

#### 05.07 Titel 05.07. Zusatzleistungen

**05.07.0128**
Anschluss Anputzleiste mit Dichtlippe und Gewebestreifen, Teleskop

- an Laibungsverkleidung von Fenstern, Türen oder Toren,
- mit Klebestreifen zur Aufnahme Abdeckfolie,
- eingebaut außenbündig mit Wandbildner,
- zweiteilig und beweglich (Teleskop),
- Putzdicke über 12 bis 20 mm
- schlagregendicht,
- UV-beständig,
- selbstklebend,
- Kunststoff,
Menge: 395,000 m
DIN 276-1/12-2018: 335

**05.07.0129**
Anschluss Grundputz mit Vorelegband D 2 mm

- für Anschluss von Grundputz an flankierende Bauteile,
- geschäumt, geschlossenzellig,
- einseitig selbstklebend,
- schwarz,
- nach Ausführung Grundputz oberflächenbündig abschneiden
  und entsorgen
Menge: 155,000 m
DIN 276-1/12-2018: 335

**05.07.0130**
Anschluss Kellenschnitt

- für Anschluss von Grundputz an flankierende Bauteile,
  z.B. von unten an Attikabohlen
Menge: 175,000 m
DIN 276-1/12-2018: 335

**05.07.0131**
Anschluss Dämmschicht mit Dichtband vorkomprimiert D 3 bis 7 mm

- für Anschluss von Dämmschicht an flankierende Bauteile,
- Einbau bündig mit Außenkante Dämmschicht,
- Polyurethanschaum,
- schlagregendicht nach DIN 18055 (600 Pa)
Menge: 35,000 m
DIN 276-1/12-2018: 335

**05.07.0132**
Anschluss Rohrdurchführung DN 70, Dichtmanschette

- für den Anschluss sämtlicher Putzlagen,
- mit überputzbarer, selbstklebender Dichtmanschette,
- Gewebefläche Vlies-Butyl 320 x 320 mm,
- mit EPDM Dichtungslippe
Menge: 4,000 St
DIN 276-1/12-2018: 335

**05.07.0133**
Abschluss Putzabschlussprofil

- für Abschluss von Oberputz an flankierenden Bauteilen,
  und an Unterkante Putz,
- Aluminium,
- Einbau lot- und fluchtgerecht,
- vollflächig einbetten in schnellabbindenden Zement-Ansetzmörtel,
Menge: 200,000 m
DIN 276-1/12-2018: 335

**05.07.0134**
Abschluss Tropfkantenprofil

- Kunststoff
- an Fensterstürzen
Menge: 20,000 m
DIN 276-1/12-2018: 335

**05.07.0135**
Diagonalbewehrung Gittergewebe

- alkalibeständig,
- Zugfestigkeit mind. 1500 N/5 cm,
- an Ecke von Öffnung
Menge: 90,000 St
DIN 276-1/12-2018: 335

**05.07.0136**
Ecke Gewebeeckwinkel

- Kantenprofil für Außenputz,
- Einbau lot- und fluchtgerecht,
- vollflächig einbetten in schnellabbindenden Zement-Ansetzmörtel,
- Flächengewicht 280 g/m2,
- Reißfestigkeit größer 2,3 kN/5 cm
Menge: 120,000 m
DIN 276-1/12-2018: 335

**05.07.0137**
Ecke Drahteckwinkel verzinkt

- für Außenputz,
- Einbau lot- und fluchtgerecht,
- vollflächig einbetten in schnellabbindenden Zement-Ansetzmörtel
Menge: 20,000 m
DIN 276-1/12-2018: 335

**05.07.0138**
Eckprofil an Laibung 45° bis 25°

- zur Erzielung einer geraden und scharfen Kante an nicht
  rechtwinkligen Laibungen
Menge: 10,000 m
DIN 276-1/12-2018: 335

**05.07.0139**
Dehnfugenprofil Alu mit Schlaufe 180°

- für Außenputz,
- über Gebäudetrennfuge,
- in Wandfläche,
- aus zwei L-Winkeln mit integriertem Anputzgewebeband
  und elastischer Dehnungsschlaufe,
- Spritzwasserdicht,
- Einbau lot- und fluchtgerecht,
- vollflächig einbetten in schnellabbindenden Zement-Ansetzmörtel
Menge: 4,000 m
DIN 276-1/12-2018: 335

**05.07.0140**
Dehnfugenprofil Alu mit Schlaufe 90°

- wie Vorposition, aber:
- in Wandecke,
Menge: 7,000 m
DIN 276-1/12-2018: 335

**05.07.0141**
Dämmkeil Holzfaser WLG 045, 200 x 60 mm

- zwischen Laibungsverkleidung von Fenstern und Rohbau,
- vor Ort passgenau schneiden und lagesicher einklemmen,
- Ausführung:
  Detail 71.201 B
Menge: 265,000 m
DIN 276-1/12-2018: 397

**05.07.0142**
Zulage Ausführung 200 x 60 bis 70, Gefälle

- wie Vorposition, aber:
- auf Brüstung, unter Laibungsverkleidung von Fenstern,
- Oberseite passgenau im Gefälle geschnitten,
- Abrechnung zusätzlich zur Vorposition,
- Ausführung:
  Bauteil Rossmyrgasse Ostfassade EG,
  Detail 71.201 B
Menge: 55,000 m
DIN 276-1/12-2018: 397

**05.07.0143**
Dämmkeil Holzfaser WLG 045, ca. 140 x 40 bis 45 mm, Gefälle

- zwischen Fensterblech und Rohbau,
- Oberseite passgenau im Gefälle geschnitten,
- in Abstimmung mit anderem Gewerk vor Ort fertigen und aufkleben
Menge: 20,000 m
DIN 276-1/12-2018: 397

**05.07.0144**
Dämmstreifen Schaumstoff B 20 D 20 mm, selbstklebend

- zur Ausfüllung des Zwischenraums bei um bis zu 20 mm in die
  Laibung hineinversetzten Fenstern vor Verputz
Menge: 10,000 m
DIN 276-1/12-2018: 397

### 06 KAPITEL 06 - ANSTRICH

#### 06.01 Titel 06.01. Ätzen

**06.01.0145**
Ätzen / Fluatieren und Nachwaschen

- für Beschichtungsarbeiten,
- an Wand oder Decke mit Putz,
- auf Kalk-Putzmörtel, gefilzt
Menge: 815,000 m2
DIN 276-1/12-2018: 335

**06.01.0146**
Zulage Kleinfläche bis 0,1 bis 1 qm

- Abrechnung zusätzlich zur Vorposition
Menge: 5,000 St
DIN 276-1/12-2018: 397

**06.01.0147**
Zulage Kleinfläche > 1 bis 2,5 qm

- Abrechnung zusätzlich zur Vorposition
Menge: 2,000 St
DIN 276-1/12-2018: 397

**06.01.0148**
Ätzen / Fluatieren und Nachwaschen, Leibung bis T 30 cm
Menge: 65,000 m
DIN 276-1/12-2018: 335

#### 06.02 Titel 06.02. Grundieren

**06.02.0149**
Grundierung Haftbrücke

- wasserlöslich,
- silikatisch gebunden,
- mit geringer Menge an Hydrophobierungsmittel,
- ohne Kunstharzzusätze,
- Untergrund Ziegel,
- für Silikatfarben,
- 2 Arbeitsgänge, naß in naß
- an Wand oder Decke mit Putz
Menge: 815,000 m2
DIN 276-1/12-2018: 345

**06.02.0150**
Zulage Kleinfläche bis 0,1 bis 1 qm

- Abrechnung zusätzlich zur Vorposition
Menge: 5,000 St
DIN 276-1/12-2018: 397

**06.02.0151**
Zulage Kleinfläche > 1 bis 2,5 qm

- Abrechnung zusätzlich zur Vorposition
Menge: 2,000 St
DIN 276-1/12-2018: 397

**06.02.0152**
Grundierung Haftbrücke, Leibung bis T 30 cm
Menge: 65,000 m2
DIN 276-1/12-2018: 345

#### 06.03 Titel 06.03. Zwischenbeschichtung

**06.03.0153**
Zwischenbeschichtung Silikatfarbe

- Untergrund Kalk-Putzmörtel, gefilzt,
- wasserbasiert,
- lösemittelfrei,
- deckend,
- Farbton HBW 100 - 60,
- aus Kaliwasserglas,
- mit kaliwasserglasbeständigen mineralischen Füllstoffen,
- mit Hydrophobierungsmittel,
- mit lichtbeständigen, anorganischen Pigmenten,
- organischer Anteil < 5 %.
- Wasserdampf-Diffusionsstromdichte Klasse V1 DIN EN 1062-1 (hoch),
- Wasserdurchlässigkeit Klasse W3 DIN EN 1062-1 (niedrig),
- haftvermittelnd und verfestigend,
- mit Bürste oder Rolle aufbringen u. gleichmäßig verschlichten,
- an Wand oder Decke mit Putz
Menge: 815,000 m2
DIN 276-1/12-2018: 335

**06.03.0155**
Zulage Kleinfläche bis 0,1 bis 1 qm

- Abrechnung zusätzlich zur Vorposition
Menge: 5,000 St
DIN 276-1/12-2018: 397

**06.03.0156**
Zulage Kleinfläche > 1 bis 2,5 qm

- Abrechnung zusätzlich zur Vorposition
Menge: 2,000 St
DIN 276-1/12-2018: 397

**06.03.0157**
Zwischenbeschichtung Silikatfarbe, Leibung bis T 30 cm
Menge: 65,000 m
DIN 276-1/12-2018: 335

#### 06.04 Titel 06.04. Schlussbeschichtung

**06.04.0158**
Schlussbeschichtung Silikatfarbe

- Material wie vorheriger Titel
Menge: 815,000 m2
DIN 276-1/12-2018: 335

**06.04.0160**
Zulage Kleinfläche bis 0,1 bis 1 qm

- Abrechnung zusätzlich zur Vorposition
Menge: 5,000 St
DIN 276-1/12-2018: 397

**06.04.0161**
Zulage Kleinfläche > 1 bis 2,5 qm

- Abrechnung zusätzlich zur Vorposition
Menge: 2,000 St
DIN 276-1/12-2018: 397

**06.04.0162**
Zwischenbeschichtung Silikatfarbe, Leibung bis T 30 cm
Menge: 65,000 m
DIN 276-1/12-2018: 335

**06.04.0163**
Zulage farbiges Absetzen, Leibung bis T 30

- HBW 49 - 30
- inkl. exaktem Abkleben angrenzender Flächen
Menge: 65,000 m
DIN 276-1/12-2018: 335

**06.04.0164**
Zulage farbiges Absetzen, Sockel bis H 50

- HBW 49 - 30
- inkl. exaktem Abkleben angrenzender Flächen
Menge: 45,000 m
DIN 276-1/12-2018: 335

#### 06.05 Titel 06.05. Zusatzleistungen

**06.05.0161**
Gerüstankerloch schließen, an Wand, außen, Untergrund Putz, Kalkzement-Normalputzmörtel (GP).
Menge: 100,000 St
DIN 276-1/12-2018: 335

### 07 KAPITEL 06 - ARBEITEN GEGEN NACHWEIS

#### 07.01 Arbeiten gegen Nachweis

*Hinweis*
Verrechnungssätze für Löhne

Die Verrechnungssätze für die nachstehenden Lohn- und Berufsgruppen sind unaufgegliedert anzubieten.

In ihnen sind enthalten:

- Lohn- und Gehaltskosten,
- Lohn- und Gehaltsnebenkosten,
- Sozialkosten einschließlich Sozialkassenbeiträge,
- Gemeinkostenanteil,
- Gewinn
- An- und Abfahrt zu und von der Baustelle
- Kosten für benutzte Kleingeräte bis zu einem Neuwert von 2.500,- Euro.

Zuschläge zu den Verrechnungssätzen für vom Auftraggeber angeordnete oder zu vertretende Nacht-, Sonntags-, Feiertags- und Mehrarbeit (Überstunden) sind gesondert nachzuweisen; sie werden in Höhe der tariflichen Vereinbarung vergütet.

Für Nacht-, Sonntags- und Feiertagsarbeit wird als Zuschlag nur der Beitrag zur gesetzlichen Unfallversicherung vergütet. Für Mehrarbeit werden zusätzlich die Sozialkosten vergütet.

Beschäftigt der Bieter bei einer der nachstehenden Lohn-/Berufsgruppen keine Arbeitskräfte, hat er dies anzugeben und statt dessen den Einsatz möglichst gleichwertiger Arbeitskräfte anzubieten.

**07.01.0162**
An-/Abfahrt Montagekolonne

- inkl. Fahrzeug bis 3,5 to
- nur auf Anordnung der Objektüberwachung auszuführen
- nur für zusätzliche Leistungen nach Abschluss der
  Hauptleistungen abzurechnen
- nur abzurechnen, wenn die Leistungen vor Ort weniger
  als einen halben Arbeitstag in Anspruch nehmen und
  am selben Tag keine anderen Leistungen ausgeführt
  werden können
Menge: 5,000 St
DIN 276-1/12-2018: 353

**07.01.0163**
Vorarbeiter
Menge: 20,000 h
DIN 276-1/12-2018: 353

**07.01.0164**
Facharbeiter
Menge: 20,000 h
DIN 276-1/12-2018: 353

**07.01.0165**
Helfer
Menge: 20,000 h
DIN 276-1/12-2018: 353
